# Boca para la carga para depósito de combustible líquido

- Propiedad del archivo: CYPE Ingenieros S.A.
- Formato: FIEBDC-3/2016
- Programa: Generador de precios de la construcción. CYPE Ingenieros, S.A.
- Fecha: 26/04/2024
- Ámbito geográfico: Guatemala
- Divisa: GTQ
- Costes indirectos: 3 %
- Gastos generales: 13 %
- Beneficio industrial: 6 %
- IVA: 12 %

## I Instalaciones

### IC Calefacción, refrigeración, climatización y agua caliente sanitaria

#### ICD Combustible líquido

**ICD105** Ud Boca para la carga para depósito de combustible líquido.
Boca para la carga para depósito de combustible líquido, de latón, de 3", colocada mediante unión roscada. Totalmente montada, conexionada y probada.
Incluye: Replanteo. Montaje, colocación y fijación de la boca para la carga. Conexionado.
Criterio de medición de proyecto: Número de unidades previstas, según documentación gráfica de Proyecto.
Criterio de medición de obra: Se medirá el número de unidades realmente ejecutadas según especificaciones de Proyecto.

| Código | Ud | Descripción | Rendimiento | Precio | Importe |
|---|---|---|---|---|---|
| mt38dep003c | Ud | Boca para la carga, de latón, de 3", para roscar. (material) | 1 | 543.55 | 543.550 |
| mo004 | h | Instalador de aparatos de calefacción. (mano de obra) | 0.218 | 60.7 | 13.233 |
| mo103 | h | Ayudante instalador de aparatos de calefacción. (mano de obra) | 0.218 | 44.07 | 9.607 |
| % | % | Herramienta menor | 2 % | 566.390 | 11.328 |
|  |  | Costes directos |  |  | 577.718 |
