# Equipo de regulación y control de zona

- Propiedad del archivo: CYPE Ingenieros S.A.
- Formato: FIEBDC-3/2016
- Programa: Generador de precios de la construcción. CYPE Ingenieros, S.A.
- Fecha: 26/04/2024
- Ámbito geográfico: Guatemala
- Divisa: GTQ
- Costes indirectos: 3 %
- Gastos generales: 13 %
- Beneficio industrial: 6 %
- IVA: 12 %

## I Instalaciones

### IC Calefacción, refrigeración, climatización y agua caliente sanitaria

#### ICE Emisores por agua para calefacción y refrigeración

**ICE155** Ud Equipo de regulación y control de zona.
Sistema para control de la temperatura del agua de impulsión por accionamiento de la válvula motorizada de 3 vías, control de la caldera, de la producción de agua caliente sanitaria y de la bomba de circulación y programación semanal con 9 horarios preconfigurados y 4 horarios de libre programación, en instalaciones de calefacción, formado por centralita de control, sonda de temperatura de impulsión y sonda de temperatura exterior, y válvula de asiento de 2 vías, de 3/4" de diámetro. Totalmente montado, conexionado y probado.
Incluye: Replanteo, colocación y fijación de la válvula de zona y del termostato de ambiente. Conexionado de la válvula de zona a la tubería. Conexionado eléctrico y de comunicación.
Criterio de medición de proyecto: Número de unidades previstas, según documentación gráfica de Proyecto.
Criterio de medición de obra: Se medirá el número de unidades realmente ejecutadas según especificaciones de Proyecto.

| Código | Ud | Descripción | Rendimiento | Precio | Importe |
|---|---|---|---|---|---|
| mt38esu083a | Ud | Válvula de asiento de 2 vías, de 3/4" de diámetro. (material) | 1 | 1149.9 | 1149.900 |
| mt38esu058a | Ud | Sistema para control de la temperatura del agua de impulsión por accionamiento de la válvula motorizada de 3 vías, control de la caldera, de la producción de agua caliente sanitaria y de la bomba de circulación y programación semanal con 9 horarios preconfigurados y 4 horarios de libre programación, en instalaciones de calefacción, formado por centralita de control, sonda de temperatura de impulsión y sonda de temperatura exterior. (material) | 1 | 4128.13 | 4128.130 |
| mo004 | h | Instalador de aparatos de calefacción. (mano de obra) | 0.762 | 60.7 | 46.253 |
| mo103 | h | Ayudante instalador de aparatos de calefacción. (mano de obra) | 0.762 | 44.07 | 33.581 |
| % | % | Herramienta menor | 2 % | 5357.864 | 107.157 |
|  |  | Costes directos |  |  | 5465.021 |

## Recursos

**mt38esu083a** Ud Válvula de asiento de 2 vías, de 3/4" de diámetro
Datos técnicos: Coste energético 527.139 MJ; Emisión de CO2 35.461 kg
Residuos:
- embalaje: re150101 Envases de papel y cartón. (componente de residuo); rendimiento 0.072 kg; Código LER 15 01 01; Masa del elemento 1 kg; Volumen 0.001333 m3
