# Caldera a gas, doméstica, de condensación, mural, para calefacción y agua caliente sanitaria

- Propiedad del archivo: CYPE Ingenieros S.A.
- Formato: FIEBDC-3/2016
- Programa: Generador de precios de la construcción. CYPE Ingenieros, S.A.
- Fecha: 26/04/2024
- Ámbito geográfico: Guatemala
- Divisa: GTQ
- Costes indirectos: 3 %
- Gastos generales: 13 %
- Beneficio industrial: 6 %
- IVA: 12 %

## I Instalaciones

### IC Calefacción, refrigeración, climatización y agua caliente sanitaria

#### ICG Calderas a gas

**ICG232** Ud Caldera a gas, doméstica, de condensación, mural, para calefacción y agua caliente sanitaria
Caldera mural de condensación a gas N, para calefacción y agua caliente sanitaria instantánea con microacumulación, cámara de combustión estanca, potencia nominal 24 kW, potencia de calefacción 25 kW, potencia de agua caliente sanitaria 25 kW, rendimiento en calefacción 94%, rendimiento en agua caliente sanitaria 85%, eficiencia energética clase A en calefacción, eficiencia energética clase A en agua caliente sanitaria, perfil de consumo XL, caudal específico de agua caliente sanitaria de 13,8 l/min, potencia sonora 50 dBA, dimensiones 710x400x330 mm, peso 35 kg, encendido electrónico y seguridad por ionización, sin llama piloto, con electrónica Bosch Heatronic 4, panel de mandos con display digital con iconos informativos y mensajes de texto, vaso de expansión de 6 litros, kit estándar de evacuación de humos y plantilla de montaje. Totalmente montada, conexionada y probada.
Incluye: Replanteo. Presentación de los elementos. Montaje de la caldera y sus accesorios. Conexionado con las redes de conducción de agua, de gas, de instalaciones sanitarias y pluviales y eléctrica, y con el conducto de evacuación de los productos de la combustión. Puesta en marcha.
Criterio de medición de proyecto: Número de unidades previstas, según documentación gráfica de Proyecto.
Criterio de medición de obra: Se medirá el número de unidades realmente ejecutadas según especificaciones de Proyecto.

| Código | Ud | Descripción | Rendimiento | Precio | Importe |
|---|---|---|---|---|---|
| mt38cmj013a | Ud | Caldera mural de condensación a gas N, para calefacción y agua caliente sanitaria instantánea con microacumulación, cámara de combustión estanca, potencia nominal 24 kW, potencia de calefacción 25 kW, potencia de agua caliente sanitaria 25 kW, rendimiento en calefacción 94%, rendimiento en agua caliente sanitaria 85%, eficiencia energética clase A en calefacción, eficiencia energética clase A en agua caliente sanitaria, perfil de consumo XL, caudal específico de agua caliente sanitaria de 13,8 l/min, potencia sonora 50 dBA, dimensiones 710x400x330 mm, peso 35 kg, encendido electrónico y seguridad por ionización, sin llama piloto, con electrónica Bosch Heatronic 4, panel de mandos con display digital con iconos informativos y mensajes de texto, vaso de expansión de 6 litros, kit estándar de evacuación de humos y plantilla de montaje. (material) | 1 | 19051.06 | 19051.060 |
| mt38www012 | Ud | Material auxiliar para instalaciones de calefacción y agua caliente sanitaria (material) | 1 | 23.3 | 23.300 |
| mo004 | h | Instalador de aparatos de calefacción. (mano de obra) | 3.265 | 60.7 | 198.186 |
| mo103 | h | Ayudante instalador de aparatos de calefacción. (mano de obra) | 3.265 | 44.07 | 143.889 |
| % | % | Herramienta menor | 2 % | 19416.435 | 388.329 |
|  |  | Costes directos |  |  | 19804.764 |

## Recursos

**mt38cmj013a** Ud Caldera mural de condensación a gas N
Datos técnicos: Coste energético 1090.360 MJ; Emisión de CO2 86.394 kg
Residuos:
- embalaje: re150101 Envases de papel y cartón. (componente de residuo); rendimiento 2.241 kg; Código LER 15 01 01; Masa del elemento 1 kg; Volumen 0.001333 m3
- embalaje: re170201 Madera. (componente de residuo); rendimiento 0.614 kg; Código LER 17 02 01; Masa del elemento 1 kg; Volumen 0.000909 m3
