# Conjunto de calderas a gas, de condensación, murales

- Propiedad del archivo: CYPE Ingenieros S.A.
- Formato: FIEBDC-3/2016
- Programa: Generador de precios de la construcción. CYPE Ingenieros, S.A.
- Fecha: 26/04/2024
- Ámbito geográfico: Guatemala
- Divisa: GTQ
- Costes indirectos: 3 %
- Gastos generales: 13 %
- Beneficio industrial: 6 %
- IVA: 12 %

## I Instalaciones

### IC Calefacción, refrigeración, climatización y agua caliente sanitaria

#### ICG Calderas a gas

**ICG243** Ud Conjunto de calderas a gas, de condensación, murales.
Conjunto de 2 calderas en cascada, siendo cada una de ellas una caldera mural, de condensación, con intercambiador de tubos de aluminio aleteados y quemador modulante de gas natural, para calefacción, potencia útil modulante de 13 a 65 kW, peso 70 kg, dimensiones 980x520x465 mm. Incluso válvula de seguridad, purgadores, pirostato y desagüe a sumidero para el vaciado de la caldera y el drenaje de la válvula de seguridad, sin incluir el conducto para evacuación de los productos de la combustión. Totalmente montado, conexionado y probado.
Incluye: Replanteo. Presentación de los elementos. Montaje de la caldera y sus accesorios. Conexionado con las redes de conducción de agua, de gas, de instalaciones sanitarias y pluviales y eléctrica, y con el conducto de evacuación de los productos de la combustión. Puesta en marcha.
Criterio de medición de proyecto: Número de unidades previstas, según documentación gráfica de Proyecto.
Criterio de medición de obra: Se medirá el número de unidades realmente ejecutadas según especificaciones de Proyecto.

| Código | Ud | Descripción | Rendimiento | Precio | Importe |
|---|---|---|---|---|---|
| mt38cbu070fa | Ud | Caldera mural, de condensación, con intercambiador de tubos de aluminio aleteados y quemador modulante de gas natural, para calefacción, potencia útil modulante de 13 a 65 kW, peso 70 kg, dimensiones 980x520x465 mm. (material) | 2 | 44357.06 | 88714.120 |
| mt37svs010a | Ud | Válvula de seguridad, de latón, con rosca de 1/2" de diámetro, tarada a 3 bar de presión. (material) | 1 | 42.79 | 42.790 |
| mt37sgl020d | Ud | Purgador automático de aire con boya y rosca de 1/2" de diámetro, cuerpo y tapa de latón, para una presión máxima de trabajo de 10 bar y una temperatura máxima de 110°C. (material) | 2 | 84.63 | 169.260 |
| mt38www050 | Ud | Desagüe a sumidero, para el drenaje de la válvula de seguridad, compuesto por 1 m de tubo de acero negro de 1/2" y embudo desagüe, incluso accesorios y piezas especiales. (material) | 1 | 166.44 | 166.440 |
| mt38www010 | Ud | Material auxiliar para instalaciones de calefacción. (material) | 1 | 18.64 | 18.640 |
| mo004 | h | Instalador de aparatos de calefacción. (mano de obra) | 4.495 | 60.7 | 272.847 |
| mo103 | h | Ayudante instalador de aparatos de calefacción. (mano de obra) | 4.495 | 44.07 | 198.095 |
| % | % | Herramienta menor | 2 % | 89582.192 | 1791.644 |
|  |  | Costes directos |  |  | 91373.836 |

## Recursos

**mt38cbu070fa** Ud Caldera mural, de condensación
Datos técnicos: Coste energético 5031.493 MJ; Emisión de CO2 394.040 kg
Residuos:
- embalaje: re150101 Envases de papel y cartón. (componente de residuo); rendimiento 2.506 kg; Código LER 15 01 01; Masa del elemento 1 kg; Volumen 0.001333 m3
- embalaje: re170201 Madera. (componente de residuo); rendimiento 0.647 kg; Código LER 17 02 01; Masa del elemento 1 kg; Volumen 0.000909 m3

**mt37svs010a** Ud Válvula de seguridad, de latón, con rosca de 1/2" de diámetro, tarada a 3 bar de presión
Datos técnicos: Coste energético 511.326 MJ; Emisión de CO2 34.399 kg
Residuos:
- embalaje: re150101 Envases de papel y cartón; rendimiento 0.072 kg

**mt37sgl020d** Ud Purgador automático de aire con boya y rosca de 1/2" de diámetro
Datos técnicos: Coste energético 35.179 MJ; Emisión de CO2 2.421 kg
Residuos:
- embalaje: re150101 Envases de papel y cartón; rendimiento 0.072 kg
