# Unidad autónoma aire-aire compacta de cubierta (roof-top) con intercambiador de calor a gas

- Propiedad del archivo: CYPE Ingenieros S.A.
- Formato: FIEBDC-3/2016
- Programa: Generador de precios de la construcción. CYPE Ingenieros, S.A.
- Fecha: 26/04/2024
- Ámbito geográfico: Guatemala
- Divisa: GTQ
- Costes indirectos: 3 %
- Gastos generales: 13 %
- Beneficio industrial: 6 %
- IVA: 12 %

## I Instalaciones

### IC Calefacción, refrigeración, climatización y agua caliente sanitaria

#### ICK Unidades centralizadas de climatización a gas

**ICK010** Ud Unidad autónoma aire-aire compacta de cubierta (roof-top) con intercambiador de calor a gas.
Equipo autónomo aire-aire compacto de cubierta (roof-top) con intercambiador de calor a gas natural, potencia calorífica nominal 33,8 kW, rendimiento nominal 90,2%, potencia calorífica nominal útil 30,5 kW, potencia frigorífica total nominal 23,8 kW (temperatura de bulbo seco en el interior 27°C, temperatura de bulbo seco en el exterior 35°C), potencia frigorífica sensible nominal 15,9 kW (temperatura de bulbo seco en el interior 27°C, temperatura de bulbo seco en el exterior 35°C), presión estática disponible nominal 250 Pa, caudal de aire nominal 3500 m³/h, dimensiones 1900x1290x1180 mm, alimentación eléctrica trifásica a 400 V, peso 570 kg, rango de funcionamiento desde -25°C hasta +45°C, compuesto por sección frigorífica con compresores scroll y gas refrigerante R-407C, intercambiadores de tipo tubular independientes y ventiladores axiales de funcionamiento independiente y baja velocidad, sección de calefacción con quemadores atmosféricos multigás con intercambiador de calor de acero inoxidable AISI 430 y ventilador centrífugo de extracción de humos, encendido electrónico, control de llama por ionización y termostato de seguridad, sección de tratamiento de aire con mezcla de aire exterior y de retorno, filtros de celdas G4 y batería de evaporación, y grupo de ventilación de salida con doble ventilador centrífugo de doble aspiración conectado a motor eléctrico montado sobre guía deslizante, puerta de inspección y panel de control remoto electrónico, sin incluir el conducto para evacuación de los productos de la combustión. Totalmente montada, conexionada y puesta en marcha por la empresa instaladora para la comprobación de su correcto funcionamiento.
Incluye: Replanteo de la unidad. Colocación y fijación de la unidad y sus accesorios. Conexionado con las redes de conducción de agua, de gas, eléctrica y de recogida de condensados. Puesta en marcha.
Criterio de medición de proyecto: Número de unidades previstas, según documentación gráfica de Proyecto.
Criterio de medición de obra: Se medirá el número de unidades realmente ejecutadas según especificaciones de Proyecto.

| Código | Ud | Descripción | Rendimiento | Precio | Importe |
|---|---|---|---|---|---|
| mt42tnc010a | Ud | Equipo autónomo aire-aire compacto de cubierta (roof-top) con intercambiador de calor a gas natural, potencia calorífica nominal 33,8 kW, rendimiento nominal 90,2%, potencia calorífica nominal útil 30,5 kW, potencia frigorífica total nominal 23,8 kW (temperatura de bulbo seco en el interior 27°C, temperatura de bulbo seco en el exterior 35°C), potencia frigorífica sensible nominal 15,9 kW (temperatura de bulbo seco en el interior 27°C, temperatura de bulbo seco en el exterior 35°C), presión estática disponible nominal 250 Pa, caudal de aire nominal 3500 m³/h, dimensiones 1900x1290x1180 mm, alimentación eléctrica trifásica a 400 V, peso 570 kg, rango de funcionamiento desde -25°C hasta +45°C, compuesto por sección frigorífica con compresores scroll y gas refrigerante R-407C, intercambiadores de tipo tubular independientes y ventiladores axiales de funcionamiento independiente y baja velocidad, sección de calefacción con quemadores atmosféricos multigás con intercambiador de calor de acero inoxidable AISI 430 y ventilador centrífugo de extracción de humos, encendido electrónico, control de llama por ionización y termostato de seguridad, sección de tratamiento de aire con mezcla de aire exterior y de retorno, filtros de celdas G4 y batería de evaporación, y grupo de ventilación de salida con doble ventilador centrífugo de doble aspiración conectado a motor eléctrico montado sobre guía deslizante, puerta de inspección y panel de control remoto electrónico. (material) | 1 | 167691.31 | 167691.310 |
| mo005 | h | Instalador de climatización. (mano de obra) | 1.384 | 60.7 | 84.009 |
| mo104 | h | Ayudante instalador de climatización. (mano de obra) | 1.384 | 44.07 | 60.993 |
| % | % | Herramienta menor | 2 % | 167836.312 | 3356.726 |
|  |  | Costes directos |  |  | 171193.038 |
