# Sistema de calefacción por piso radiante eléctrico, en seco

- Propiedad del archivo: CYPE Ingenieros S.A.
- Formato: FIEBDC-3/2016
- Programa: Generador de precios de la construcción. CYPE Ingenieros, S.A.
- Fecha: 26/04/2024
- Ámbito geográfico: Guatemala
- Divisa: GTQ
- Costes indirectos: 3 %
- Gastos generales: 13 %
- Beneficio industrial: 6 %
- IVA: 12 %

## I Instalaciones

### IC Calefacción, refrigeración, climatización y agua caliente sanitaria

#### ICM Emisores eléctricos para calefacción

**ICM055** m² Sistema de calefacción por piso radiante eléctrico, en seco.
Sistema de calefacción por piso radiante eléctrico, compuesto por lámina de polipropileno, suministrada en rollos de 12,5x0,98 m y 5,5 mm de espesor, adherida al soporte, y cable instalador de aparatos de calefacción eléctrico, con una potencia de 80 W/m², para recubrir con una base de piso en capa fina y un solado de piedra natural o de baldosas cerámicas (no incluidos en este precio).
Incluye: Limpieza y preparación de la superficie soporte. Colocación y fijación de la lámina de desolidarización. Colocación del cable instalador de aparatos de calefacción sobre la lámina de desolidarización. Conexionado y comprobación de su correcto funcionamiento.
Criterio de medición de proyecto: Superficie útil, medida según documentación gráfica de Proyecto.
Criterio de medición de obra: Se medirá la superficie realmente ejecutada según especificaciones de Proyecto.

| Código | Ud | Descripción | Rendimiento | Precio | Importe |
|---|---|---|---|---|---|
| mt38sch085f | m² | Lámina de polipropileno, suministrada en rollos de 12,5x0,98 m y 5,5 mm de espesor, de estructura nodular en su cara superior y revestida de geotextil no tejido autoadhesivo en su cara inferior, para soporte del cable instalador de aparatos de calefacción eléctrico, con funciones de desolidarización y equilibrio de la presión de vapor, suministrada en rollos de 12,5x0,98 m y 5,5 mm de espesor. (material) | 1 | 341.66 | 341.660 |
| mt38sch400aab | Ud | Bobina de cable instalador de aparatos de calefacción eléctrico, con una potencia de 80 W/m², para calefacción de 0,4 m² con una potencia total de 30 W, una longitud total de 4 m y una longitud de cable frío de 4 m, para instalación sobre lámina de desolidarización, con pieza de conexión en un extremo. (material) | 2.5 | 1329.41 | 3323.525 |
| mo004 | h | Instalador de aparatos de calefacción. (mano de obra) | 0.218 | 60.7 | 13.233 |
| mo103 | h | Ayudante instalador de aparatos de calefacción. (mano de obra) | 0.218 | 44.07 | 9.607 |
| % | % | Herramienta menor | 2 % | 3688.025 | 73.761 |
|  |  | Costes directos |  |  | 3761.786 |

Residuos:
- colocación: mt38sch085f; factor de residuo 0.035

## Recursos

**mt38sch085f** m² Lámina de polipropileno
Datos técnicos: Coste energético 138.228 MJ; Emisión de CO2 4.389 kg; Código LER 17 06 04; Masa del elemento 1.452 kg; Volumen 0.00242 m3
Residuos:
- embalaje: re170203 Plástico. (componente de residuo); rendimiento 0.034 kg; Código LER 17 02 03; Masa del elemento 1 kg; Volumen 0.001667 m3
