# Chimenea individual de pared simple de acero vitrificado

- Propiedad del archivo: CYPE Ingenieros S.A.
- Formato: FIEBDC-3/2016
- Programa: Generador de precios de la construcción. CYPE Ingenieros, S.A.
- Fecha: 26/04/2024
- Ámbito geográfico: Guatemala
- Divisa: GTQ
- Costes indirectos: 3 %
- Gastos generales: 13 %
- Beneficio industrial: 6 %
- IVA: 12 %

## I Instalaciones

### IC Calefacción, refrigeración, climatización y agua caliente sanitaria

#### ICO Sistemas de evacuación de los productos de la combustión

**ICO102** m Chimenea individual de pared simple de acero vitrificado.
Chimenea modular metálica, formada por tubo de pared simple de lámina de acero con recubrimiento de esmalte negro vitrificado, de 80 mm de diámetro interior y 0,8 mm de espesor, para unión machihembrada con junta de estanqueidad de silicona, presión de trabajo de hasta 200 Pa, para evacuación de los productos de la combustión de la estufa o el cassette insertable, a pellets. Incluso accesorios, piezas especiales, módulos finales y material auxiliar para montaje y sujeción a la obra.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din151a | Ud | Material auxiliar para montaje y sujeción a la obra de los tubos de pared simple de lámina de acero, de 80 mm de diámetro interior. (material) | 1 | 18.78 | 18.780 |
| mt20din150ap | m | Tubo de pared simple de lámina de acero con recubrimiento de esmalte negro vitrificado, de 80 mm de diámetro interior y 0,8 mm de espesor, para unión machihembrada con junta de estanqueidad de silicona, presión de trabajo de hasta 200 Pa, con el precio incrementado el 75% en concepto de accesorios, piezas especiales y módulos finales. (material) | 1 | 547.83 | 547.830 |
| mo004 | h | Instalador de aparatos de calefacción. (mano de obra) | 0.294 | 60.7 | 17.846 |
| mo103 | h | Ayudante instalador de aparatos de calefacción. (mano de obra) | 0.294 | 44.07 | 12.957 |
| % | % | Herramienta menor | 2 % | 597.413 | 11.948 |
|  |  | Costes directos |  |  | 609.361 |

Residuos:
- colocación: mt20din150ap; factor de residuo 0.027899

## Recursos

**mt20din150ap** m Tubo de pared simple de lámina de acero con recubrimiento de esmalte negro vitrificado
Datos técnicos: Coste energético 86.303 MJ; Emisión de CO2 4.374 kg; Código LER 17 04 05; Masa del elemento 8.59 kg; Volumen 0.00409 m3
Residuos:
- embalaje: re170201 Madera. (componente de residuo); rendimiento 0.012 kg; Código LER 17 02 01; Masa del elemento 1 kg; Volumen 0.000909 m3
- embalaje: re170203 Plástico. (componente de residuo); rendimiento 0.003 kg; Código LER 17 02 03; Masa del elemento 1 kg; Volumen 0.001667 m3
