# Conducto flexible de polipropileno

- Propiedad del archivo: CYPE Ingenieros S.A.
- Formato: FIEBDC-3/2016
- Programa: Generador de precios de la construcción. CYPE Ingenieros, S.A.
- Fecha: 26/04/2024
- Ámbito geográfico: Guatemala
- Divisa: GTQ
- Costes indirectos: 3 %
- Gastos generales: 13 %
- Beneficio industrial: 6 %
- IVA: 12 %

## I Instalaciones

### IC Calefacción, refrigeración, climatización y agua caliente sanitaria

#### ICO Sistemas de evacuación de los productos de la combustión

**ICO140** m Conducto flexible de polipropileno.
Conducto para evacuación de los productos de la combustión, formado por tubo flexible de polipropileno color blanco, con junta de estanqueidad de EPDM, de 60 mm de diámetro interior, propagación retardada de la llama Euroclase E de reacción al fuego, temperatura máxima de 120°C, presión de trabajo de hasta 5000 Pa. Incluso accesorios, piezas especiales, módulos finales y material auxiliar para montaje y sujeción a la obra.
Incluye: Replanteo. Presentación de tubos, accesorios, piezas especiales y módulos finales. Fijación del material auxiliar para montaje y sujeción a la obra. Montaje. Conexionado y comprobación de su correcto funcionamiento.
Criterio de medición de proyecto: Longitud medida desde el arranque del conducto hasta la parte superior del módulo final, según documentación gráfica de Proyecto.
Criterio de medición de obra: Se medirá, desde el arranque del conducto hasta la parte superior del módulo final, la longitud realmente ejecutada según especificaciones de Proyecto.

| Código | Ud | Descripción | Rendimiento | Precio | Importe |
|---|---|---|---|---|---|
| mt20din121a | Ud | Material auxiliar para montaje y sujeción a la obra de los tubos flexibles de polipropileno, de 60 mm de diámetro interior. (material) | 1 | 9.03 | 9.030 |
| mt20din120an | m | Tubo flexible de polipropileno color blanco, con junta de estanqueidad de EPDM, de 60 mm de diámetro interior, propagación retardada de la llama Euroclase E de reacción al fuego, temperatura máxima de 120°C, presión de trabajo de hasta 5000 Pa, con el precio incrementado el 65% en concepto de accesorios, piezas especiales y módulos finales. (material) | 1 | 248.24 | 248.240 |
| mo004 | h | Instalador de aparatos de calefacción. (mano de obra) | 0.294 | 60.7 | 17.846 |
| mo103 | h | Ayudante instalador de aparatos de calefacción. (mano de obra) | 0.294 | 44.07 | 12.957 |
| % | % | Herramienta menor | 2 % | 288.073 | 5.761 |
|  |  | Costes directos |  |  | 293.834 |

Residuos:
- colocación: mt20din120an; factor de residuo 0.024602

## Recursos

**mt20din120an** m Tubo flexible de polipropileno color blanco
Datos técnicos: Coste energético 46.465 MJ; Emisión de CO2 1.455 kg; Código LER 17 02 03; Masa del elemento 0.5 kg; Volumen 0.000833 m3
