# Chimenea colectiva de pared simple

- Propiedad del archivo: CYPE Ingenieros S.A.
- Formato: FIEBDC-3/2016
- Programa: Generador de precios de la construcción. CYPE Ingenieros, S.A.
- Fecha: 26/04/2024
- Ámbito geográfico: Guatemala
- Divisa: GTQ
- Costes indirectos: 3 %
- Gastos generales: 13 %
- Beneficio industrial: 6 %
- IVA: 12 %

## I Instalaciones

### IC Calefacción, refrigeración, climatización y agua caliente sanitaria

#### ICO Sistemas de evacuación de los productos de la combustión

**ICO200** m Chimenea colectiva de pared simple.
Chimenea colectiva modular metálica, formada por tubo de pared simple de acero inoxidable AISI 316L con junta de estanqueidad, de 100 mm de diámetro interior, temperatura máxima de 200°C, presión de trabajo de hasta 200 Pa, para evacuación de los productos de la combustión, con sobrepresión, de las calderas murales de condensación, a gas. Incluso accesorios, piezas especiales, módulos finales y material auxiliar para montaje y sujeción a la obra.
Criterio de valoración económica: El precio no incluye el conducto de conexión entre la caldera y la chimenea colectiva ni las compuertas antirretorno.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din201a | Ud | Material auxiliar para montaje y sujeción a la obra de los tubos de pared simple de acero inoxidable AISI 316L con junta de estanqueidad, de 100 mm de diámetro interior. (material) | 1 | 28.31 | 28.310 |
| mt20din200aq | m | Tubo de pared simple de acero inoxidable AISI 316L con junta de estanqueidad, de 100 mm de diámetro interior, temperatura máxima de 200°C, presión de trabajo de hasta 200 Pa, con el precio incrementado el 80% en concepto de accesorios, piezas especiales y módulos finales. (material) | 1 | 849.44 | 849.440 |
| mo004 | h | Instalador de aparatos de calefacción. (mano de obra) | 0.305 | 60.7 | 18.514 |
| mo103 | h | Ayudante instalador de aparatos de calefacción. (mano de obra) | 0.305 | 44.07 | 13.441 |
| % | % | Herramienta menor | 2 % | 909.705 | 18.194 |
|  |  | Costes directos |  |  | 927.899 |

Residuos:
- colocación: mt20din200aq; factor de residuo 0.0233115

## Recursos

**mt20din200aq** m Tubo de pared simple de acero inoxidable AISI 316L con junta de estanqueidad
Datos técnicos: Coste energético 230.490 MJ; Emisión de CO2 33.592 kg; Código LER 17 04 05; Masa del elemento 4.8 kg; Volumen 0.002286 m3
Residuos:
- embalaje: re170201 Madera. (componente de residuo); rendimiento 0.012 kg; Código LER 17 02 01; Masa del elemento 1 kg; Volumen 0.000909 m3
- embalaje: re170203 Plástico. (componente de residuo); rendimiento 0.003 kg; Código LER 17 02 03; Masa del elemento 1 kg; Volumen 0.001667 m3
