# Rejilla de retorno en puerta

- Propiedad del archivo: CYPE Ingenieros S.A.
- Formato: FIEBDC-3/2016
- Programa: Generador de precios de la construcción. CYPE Ingenieros, S.A.
- Fecha: 26/04/2024
- Ámbito geográfico: Guatemala
- Divisa: GTQ
- Costes indirectos: 3 %
- Gastos generales: 13 %
- Beneficio industrial: 6 %
- IVA: 12 %

## I Instalaciones

### IC Calefacción, refrigeración, climatización y agua caliente sanitaria

#### ICR Sistemas de conducción de aire

**ICR052** Ud Rejilla de retorno en puerta.
Rejilla de aluminio extruido, anodizado color natural E6-C-0, de 225x125 mm, con lamas horizontales fijas en forma de V, con sujeción mediante tornillos vistos, montada en puerta. Incluso accesorios de montaje y elementos de fijación.
Incluye: Replanteo. Montaje y fijación de la rejilla en la puerta.
Criterio de medición de proyecto: Número de unidades previstas, según documentación gráfica de Proyecto.
Criterio de medición de obra: Se medirá el número de unidades realmente ejecutadas según especificaciones de Proyecto.

| Código | Ud | Descripción | Rendimiento | Precio | Importe |
|---|---|---|---|---|---|
| mt42trx045aaaa | Ud | Rejilla de aluminio extruido, anodizado color natural E6-C-0, de 225x125 mm, con lamas horizontales fijas en forma de V, con sujeción mediante tornillos vistos. (material) | 1 | 289.74 | 289.740 |
| mo005 | h | Instalador de climatización. (mano de obra) | 0.15 | 60.7 | 9.105 |
| mo104 | h | Ayudante instalador de climatización. (mano de obra) | 0.15 | 44.07 | 6.611 |
| % | % | Herramienta menor | 2 % | 305.456 | 6.109 |
|  |  | Costes directos |  |  | 311.565 |

## Recursos

**mt42trx045aaaa** Ud Rejilla de aluminio extruido
Datos técnicos: Coste energético 22.429 MJ; Emisión de CO2 1.709 kg
Residuos:
- embalaje: re150101 Envases de papel y cartón. (componente de residuo); rendimiento 0.072 kg; Código LER 15 01 01; Masa del elemento 1 kg; Volumen 0.001333 m3
