# Módulo purificador del aire para recuperador de calor aire-aire

- Propiedad del archivo: CYPE Ingenieros S.A.
- Formato: FIEBDC-3/2016
- Programa: Generador de precios de la construcción. CYPE Ingenieros, S.A.
- Fecha: 26/04/2024
- Ámbito geográfico: Guatemala
- Divisa: GTQ
- Costes indirectos: 3 %
- Gastos generales: 13 %
- Beneficio industrial: 6 %
- IVA: 12 %

## I Instalaciones

### IC Calefacción, refrigeración, climatización y agua caliente sanitaria

#### ICR Sistemas de conducción de aire

**ICR127** Ud Módulo purificador del aire para recuperador de calor aire-aire.
Módulo purificador del aire para recuperador de calor aire-aire, con destrucción de la carga viral y bacteriana, eliminación de contaminantes y reducción de olores desagradables, mediante ionizador de plasma por fotocatálisis con lámpara de rayos UV, rango de caudal de aire de 0 a 1000 m³/h, caudal de aire nominal 750 m³/h, caudal de aire mínimo 400 m³/h, caudal de aire máximo 1000 m³/h, pérdida de carga sin filtro 10 Pa, pérdida de carga con filtro 90 Pa, consumo eléctrico sin filtro 15 W, consumo eléctrico con filtro 50 W, alimentación monofásica a 230 V, reducción media de la carga viral mayor del 98%, reducción de la carga bacteriana mayor del 97% y reducción media de los compuestos orgánicos volátiles del 50%.
Incluye: Colocación y fijación. Conexionado y comprobación de su correcto funcionamiento.
Criterio de medición de proyecto: Número de unidades previstas, según documentación gráfica de Proyecto.
Criterio de medición de obra: Se medirá el número de unidades realmente ejecutadas según especificaciones de Proyecto.

| Código | Ud | Descripción | Rendimiento | Precio | Importe |
|---|---|---|---|---|---|
| mt42lmf605a | Ud | Módulo purificador del aire para recuperador de calor aire-aire, con destrucción de la carga viral y bacteriana, eliminación de contaminantes y reducción de olores desagradables, mediante ionizador de plasma por fotocatálisis con lámpara de rayos UV, rango de caudal de aire de 0 a 1000 m³/h, caudal de aire nominal 750 m³/h, caudal de aire mínimo 400 m³/h, caudal de aire máximo 1000 m³/h, pérdida de carga sin filtro 10 Pa, pérdida de carga con filtro 90 Pa, consumo eléctrico sin filtro 15 W, consumo eléctrico con filtro 50 W, alimentación monofásica a 230 V, reducción media de la carga viral mayor del 98%, reducción de la carga bacteriana mayor del 97% y reducción media de los compuestos orgánicos volátiles del 50%. (material) | 1 | 64425.92 | 64425.920 |
| mo005 | h | Instalador de climatización. (mano de obra) | 0.218 | 60.7 | 13.233 |
| mo104 | h | Ayudante instalador de climatización. (mano de obra) | 0.218 | 44.07 | 9.607 |
| % | % | Herramienta menor | 2 % | 64448.760 | 1288.975 |
|  |  | Costes directos |  |  | 65737.735 |
