# Equipo premontado con contador calorífico para circuito de calefacción

- Propiedad del archivo: CYPE Ingenieros S.A.
- Formato: FIEBDC-3/2016
- Programa: Generador de precios de la construcción. CYPE Ingenieros, S.A.
- Fecha: 26/04/2024
- Ámbito geográfico: Guatemala
- Divisa: GTQ
- Costes indirectos: 3 %
- Gastos generales: 13 %
- Beneficio industrial: 6 %
- IVA: 12 %

## I Instalaciones

### IC Calefacción, refrigeración, climatización y agua caliente sanitaria

#### ICS Sistemas de conducción de agua

**ICS087** Ud Equipo premontado con contador calorífico para circuito de calefacción.
Equipo premontado para circuito de calefacción para vivienda, con contador de energía de 2,5 m³/h de caudal nominal y de lectura directa, alimentación del contador por batería, DN 15 mm, con colector modular componible DN 25 mm con tapones ciegos, llaves de corte con termómetro integrado en impulsión y en retorno, llave de corte en retorno, válvula de 2 vías con regulador de 7 posiciones para equilibrado manual y actuador termoeléctrico a 2 hilos, filtro retenedor de residuos y carcasa de polietileno expandido de 15 mm de espesor para aislamiento térmico.
Incluye: Replanteo. Colocación. Conexionado.
Criterio de medición de proyecto: Número de unidades previstas, según documentación gráfica de Proyecto.
Criterio de medición de obra: Se medirá el número de unidades realmente ejecutadas según especificaciones de Proyecto.

| Código | Ud | Descripción | Rendimiento | Precio | Importe |
|---|---|---|---|---|---|
| mt38alb782eay | Ud | Equipo premontado para circuito de calefacción para vivienda, con contador de energía de 2,5 m³/h de caudal nominal y de lectura directa, alimentación del contador por batería, DN 15 mm, con colector modular componible DN 25 mm con tapones ciegos, llaves de corte con termómetro integrado en impulsión y en retorno, llave de corte en retorno, válvula de 2 vías con regulador de 7 posiciones para equilibrado manual y actuador termoeléctrico a 2 hilos, filtro retenedor de residuos y carcasa de polietileno expandido de 15 mm de espesor para aislamiento térmico. (material) | 1 | 6772.57 | 6772.570 |
| mt38www012 | Ud | Material auxiliar para instalaciones de calefacción y agua caliente sanitaria (material) | 1 | 23.3 | 23.300 |
| mo004 | h | Instalador de aparatos de calefacción. (mano de obra) | 1.088 | 60.7 | 66.042 |
| % | % | Herramienta menor | 2 % | 6861.912 | 137.238 |
|  |  | Costes directos |  |  | 6999.150 |
