# Luminaria para garaje

- Propiedad del archivo: CYPE Ingenieros S.A.
- Formato: FIEBDC-3/2016
- Programa: Generador de precios de la construcción. CYPE Ingenieros, S.A.
- Fecha: 22/09/2023
- Ámbito geográfico: Guatemala
- Divisa: GTQ
- Costes indirectos: 3 %
- Gastos generales: 13 %
- Beneficio industrial: 6 %
- IVA: 12 %

## I Instalaciones

### II Iluminación

#### III Interior

**III010** Ud Luminaria para garaje.
Luminaria, de 1276x170x100 mm, para 2 lámparas fluorescentes TL de 36 W, con cuerpo de poliéster reforzado con fibra de vidrio; reflector interior de lámina de acero, acabado termoesmaltado, de color blanco; difusor de metacrilato; balasto magnético; protección IP65 y rendimiento mayor del 65%. Instalación en la superficie del techo en garaje. Incluso lámparas.
Incluye: Replanteo. Montaje, conexionado y comprobación de su correcto funcionamiento.
Criterio de medición de proyecto: Número de unidades previstas, según documentación gráfica de Proyecto.
Criterio de medición de obra: Se medirá el número de unidades realmente ejecutadas según especificaciones de Proyecto.

| Código | Ud | Descripción | Rendimiento | Precio | Importe |
|---|---|---|---|---|---|
| mt34ode100eee | Ud | Luminaria, de 1276x170x100 mm, para 2 lámparas fluorescentes TL de 36 W, con cuerpo de poliéster reforzado con fibra de vidrio; reflector interior de lámina de acero, acabado termoesmaltado, de color blanco; difusor de metacrilato; balasto magnético; protección IP65 y rendimiento mayor del 65%. (material) | 1 | 303.51 | 303.510 |
| mt34tuf010l | Ud | Tubo fluorescente TL de 36 W. (material) | 2 | 92.02 | 184.040 |
| mo003 | h | Electricista. (mano de obra) | 0.327 | 58.03 | 18.976 |
| mo102 | h | Ayudante de electricista. (mano de obra) | 0.327 | 42.14 | 13.780 |
| % | % | Herramienta menor | 2 % | 520.306 | 10.406 |
|  |  | Costes directos |  |  | 530.712 |

## Recursos

**mt34ode100eee** Ud Luminaria, de 1276x170x100 mm
Datos técnicos: Coste energético 215.982 MJ; Emisión de CO2 10.258 kg
Residuos:
- embalaje: re150101 Envases de papel y cartón. (componente de residuo); rendimiento 0.09 kg; Código LER 15 01 01; Masa del elemento 1 kg; Volumen 0.001333 m3
- embalaje: re170203 Plástico. (componente de residuo); rendimiento 0.045 kg; Código LER 17 02 03; Masa del elemento 1 kg; Volumen 0.001667 m3
