# Puerta principal metálica

- Propiedad del archivo: CYPE Ingenieros S.A.
- Formato: FIEBDC-3/2016
- Programa: Generador de precios de la construcción. CYPE Ingenieros, S.A.
- Fecha: 28/03/2025
- Ámbito geográfico: Guatemala
- Divisa: GTQ
- Costes indirectos: 3 %
- Gastos generales: 13 %
- Beneficio industrial: 6 %
- IVA: 12 %

## L Carpintería, closets, herrería, vidrios y protecciones solares

### LE Puertas principales

#### LEA De acero

**LEA010** Ud Puerta principal metálica.
Puerta principal de una hoja de 52 mm de espesor, 790x2040 mm de luz y altura de paso, acabado pintado con resina de epoxi color blanco formada por dos láminas de acero galvanizado de 1 mm de espesor, plegadas, troqueladas con un cuarterón superior y otro inferior a una cara, ensambladas y montadas, con cámara intermedia rellena de poliuretano, sobre marco de acero galvanizado de 1,5 mm de espesor con garras de anclaje a obra, cerradura con tres puntos de cierre, premarco de acero galvanizado con garras de anclaje a obra. Incluso silicona neutra para el sellado de las juntas perimetrales.
Incluye: Colocación del premarco. Colocación de la puerta. Ajuste final de la hoja. Sellado de juntas perimetrales.
Criterio de medición de proyecto: Número de unidades previstas, según documentación gráfica de Proyecto.
Criterio de medición de obra: Se medirá el número de unidades realmente ejecutadas según especificaciones de Proyecto.

| Código | Ud | Descripción | Rendimiento | Precio | Importe |
|---|---|---|---|---|---|
| mt26pec010baaa | Ud | Puerta principal de una hoja de 52 mm de espesor, 790x2040 mm de luz y altura de paso, acabado pintado con resina de epoxi color blanco formada por dos láminas de acero galvanizado de 1 mm de espesor, plegadas, troqueladas con un cuarterón superior y otro inferior a una cara, ensambladas y montadas, con cámara intermedia rellena de poliuretano, sobre marco de acero galvanizado de 1,5 mm de espesor con garras de anclaje a obra, incluso bisagras de acero latonado con regulación en las tres direcciones, bulones antipalanca, mirilla, cerradura de seguridad embutida con tres puntos de cierre, cilindro de latón con llave, escudo de seguridad tipo roseta y agarrador para la parte exterior y escudo y manija de latón para la parte interior. (material) | 1 | 2955.03 | 2955.030 |
| mt26pec015a | Ud | Premarco de acero galvanizado, para puerta principal de acero galvanizado de una hoja, con garras de anclaje a obra. (material) | 1 | 447.31 | 447.310 |
| mt15sja100 | Ud | Cartucho de masilla de silicona neutra. (material) | 0.2 | 31.77 | 6.354 |
| mo020 | h | Mampostero. (mano de obra) | 0.544 | 64.87 | 35.289 |
| mo113 | h | Peón mampostero. (mano de obra) | 0.544 | 46.72 | 25.416 |
| mo018 | h | Herrero. (mano de obra) | 0.599 | 65.74 | 39.378 |
| mo059 | h | Ayudante de herrero. (mano de obra) | 0.599 | 48.6 | 29.111 |
| % | % | Herramienta menor | 2 % | 3537.888 | 70.758 |
|  |  | Costes directos |  |  | 3608.646 |

Residuos:
- colocación: mt15sja100 Cartucho de masilla de silicona neutra; factor de residuo 0.06

## Recursos

**mt26pec010baaa** Ud Puerta principal de una hoja de 52 mm de espesor
Datos técnicos: Coste energético 2560.197 MJ; Emisión de CO2 199.432 kg
Residuos:
- embalaje: re170203 Plástico. (componente de residuo); rendimiento 0.114 kg; Código LER 17 02 03; Masa del elemento 1 kg; Volumen 0.001667 m3
- embalaje: re170604 Materiales de aislamiento distintos de los especificados en los códigos 17 06 01 y 17 06 03. (componente de residuo); rendimiento 0.025 kg; Código LER 17 06 04; Masa del elemento 1 kg; Volumen 0.001667 m3

**mt15sja100** Ud Cartucho de masilla de silicona neutra
Datos técnicos: Coste energético 87.088 MJ; Emisión de CO2 3.667 kg; Código LER 17 09 04; Masa del elemento 0.45 kg; Volumen 0.0003 m3
Residuos:
- embalaje: re170203 Plástico; rendimiento 0.1 kg
