# Puerta corrediza suspendida de una hoja para garaje

- Propiedad del archivo: CYPE INGENIEROS, S.A.
- Formato: FIEBDC-3/2002
- Ámbito geográfico: Guatemala
- Divisa: GTQ
- Costes indirectos: 3.00 %
- Gastos generales: 13.00 %
- Beneficio industrial: 6.00 %
- IVA: 12.00 %

**LGA020** Ud Puerta corrediza suspendida de una hoja para garaje, formada por lámina plegada de acero galvanizado de textura en relieve, con cuarterones, 250x250 cm, con acabado plastificado con PVC (imitación madera), apertura automática.
Puerta corrediza suspendida de una hoja para garaje, formada por lámina plegada de acero galvanizado de textura en relieve, con cuarterones, 250x250 cm, con acabado plastificado con PVC (imitación madera). Apertura automática con equipo de automatismo recibido a obra para apertura y cierre automático de puerta (incluido en el precio). Incluso material de conexionado eléctrico, sistema de desplazamiento colgado, con guía inferior, topes, cubreguía, tiradores, pasadores, cerradura de contacto, elementos de fijación a obra y demás accesorios necesarios. Elaborada en taller, ajuste y fijación en obra. Totalmente montada, conexionada y puesta en marcha por la empresa instaladora para la comprobación de su correcto funcionamiento.
Incluye: Colocación y fijación de los perfiles guía. Instalación de la portón de garaje. Montaje del sistema de apertura. Montaje del sistema de accionamiento. Conexionado eléctrico. Repaso y engrase de mecanismos y guías. Puesta en marcha.
Criterio de medición de proyecto: Número de unidades previstas, según documentación gráfica de Proyecto.
Criterio de medición de obra: Se medirá el número de unidades realmente ejecutadas según especificaciones de Proyecto.

| Código | Ud | Descripción | Rendimiento | Precio | Importe |
|---|---|---|---|---|---|
| mt26pgc010M | Ud | Puerta corrediza suspendida de una hoja para garaje, formada por lámina plegada de acero galvanizado de textura en relieve, con cuarterones, 250x250 cm, con acabado plastificado con PVC (imitación madera), incluso accesorios. (material) | 1.000 | 15698.05 | 15698.05 |
| mt26egm010hd | Ud | Equipo de motorización para apertura y cierre automático, para portón de garaje corrediza de hasta 1000 kg de peso. (material) | 1.000 | 4294.67 | 4294.67 |
| mt26egm012 | Ud | Accesorios (cerradura, pulsador, emisor, receptor y fotocélula) para automatización de portón de garaje. (material) | 1.000 | 2425.69 | 2425.69 |
| mo020 | h | Mampostero. (mano de obra) | 0.573 | 41.70 | 23.89 |
| mo113 | h | Peón mampostero. (mano de obra) | 0.573 | 29.78 | 17.06 |
| mo018 | h | Herrero. (mano de obra) | 1.338 | 42.29 | 56.58 |
| mo059 | h | Ayudante de herrero. (mano de obra) | 1.338 | 31.09 | 41.60 |
| mo003 | h | Electricista. (mano de obra) | 5.461 | 42.94 | 234.50 |
| % | % | Herramienta menor | 2 % | 22792.04 | 455.84 |
|  |  | Costes directos |  |  | 23247.88 |
