# Puerta de registro para instalaciones, de acero galvanizado

- Propiedad del archivo: CYPE Ingenieros S.A.
- Formato: FIEBDC-3/2016
- Programa: Generador de precios de la construcción. CYPE Ingenieros, S.A.
- Fecha: 26/04/2024
- Ámbito geográfico: Guatemala
- Divisa: GTQ
- Costes indirectos: 3 %
- Gastos generales: 13 %
- Beneficio industrial: 6 %
- IVA: 12 %

## L Carpintería, closets, herrería, vidrios y protecciones solares

### LR Puertas de registro para instalaciones

#### LRA De acero

**LRA010** Ud Puerta de registro para instalaciones, de acero galvanizado.
Puerta de registro para instalaciones, de una hoja de 38 mm de espesor, 400x400 mm, acabado lacado en color blanco formada por dos láminas de acero galvanizado de 0,5 mm de espesor, plegadas, ensambladas y montadas, con cámara intermedia rellena de poliuretano, sobre marco de acero galvanizado de 1,5 mm de espesor con garras de anclaje a obra. Incluso silicona neutra para el sellado de las juntas perimetrales.
Incluye: Marcado de puntos de fijación y aplomado del marco. Fijación del marco al paramento. Sellado de juntas. Colocación de la puerta de registro. Colocación de herrajes de cierre y accesorios.
Criterio de medición de proyecto: Número de unidades previstas, según documentación gráfica de Proyecto.
Criterio de medición de obra: Se medirá el número de unidades realmente ejecutadas según especificaciones de Proyecto.

| Código | Ud | Descripción | Rendimiento | Precio | Importe |
|---|---|---|---|---|---|
| mt26rpa014ac | Ud | Puerta de registro para instalaciones, de una hoja de 38 mm de espesor, ancho total entre 300 y 710 mm y altura total entre 350 y 549 mm, acabado lacado en color blanco formada por dos láminas de acero galvanizado de 0,5 mm de espesor, plegadas, ensambladas y montadas, con cámara intermedia rellena de poliuretano, sobre marco de acero galvanizado de 1,5 mm de espesor con garras de anclaje a obra, incluso bisagras soldadas al marco y remachadas a la hoja, cerradura embutida de cierre a un punto, cilindro de latón con llave, escudos y pomos de nylon color negro. (material) | 1 | 843.49 | 843.490 |
| mt22www050b | Ud | Cartucho de 300 ml de silicona neutra oxímica, de elasticidad permanente y curado rápido, color gris, rango de temperatura de trabajo de -60 a 150°C, con resistencia a los rayos UV, dureza Shore A aproximada de 22, según ISO 868 y elongación a rotura >= 800%, según ISO 8339. (material) | 0.256 | 41.44 | 10.609 |
| mo020 | h | Mampostero. (mano de obra) | 0.163 | 59.07 | 9.628 |
| mo077 | h | Ayudante de mampostero. (mano de obra) | 0.163 | 44.16 | 7.198 |
| % | % | Herramienta menor | 2 % | 870.925 | 17.419 |
|  |  | Costes directos |  |  | 888.344 |

Residuos:
- colocación: mt22www050b; factor de residuo 0.06

## Recursos

**mt26rpa014ac** Ud Puerta de registro para instalaciones
Datos técnicos: Coste energético 141.744 MJ; Emisión de CO2 9.836 kg
Residuos:
- embalaje: re170203 Plástico. (componente de residuo); rendimiento 0.104 kg; Código LER 17 02 03; Masa del elemento 1 kg; Volumen 0.001667 m3
- embalaje: re170604 Materiales de aislamiento distintos de los especificados en los códigos 17 06 01 y 17 06 03. (componente de residuo); rendimiento 0.023 kg; Código LER 17 06 04; Masa del elemento 1 kg; Volumen 0.001667 m3

**mt22www050b** Ud Cartucho de 300 ml de silicona neutra oxímica
Datos técnicos: Coste energético 72.640 MJ; Emisión de CO2 3.072 kg; Código LER 17 09 04; Masa del elemento 0.366 kg; Volumen 0.000244 m3
Residuos:
- embalaje: re170203 Plástico; rendimiento 0.1 kg
