# Vidrio de silicato sodocálcico templado, incoloro, de 5 mm de espesor, fijado sobre carpintería con perfil continuo de neopreno

- Propiedad del archivo: CYPE INGENIEROS, S.A.
- Formato: FIEBDC-3/2002
- Ámbito geográfico: Guatemala
- Divisa: GTQ
- Costes indirectos: 3.00 %
- Gastos generales: 13.00 %
- Beneficio industrial: 6.00 %
- IVA: 12.00 %

**LVT010** m² Vidrio de silicato sodocálcico templado, incoloro, de 5 mm de espesor, fijado sobre carpintería con perfil continuo de neopreno.
Vidrio de silicato sodocálcico templado, incoloro, de 5 mm de espesor, fijado sobre carpintería con perfil continuo de neopreno.
Incluye: Colocación del perfil de neopreno en el perímetro de la hoja de vidrio. Colocación de la hoja de vidrio en el marco. Señalización de las hojas.
Criterio de medición de proyecto: Superficie de carpintería a acristalar, según documentación gráfica de Proyecto, incluyendo en cada hoja vidriera las dimensiones del bastidor.
Criterio de medición de obra: Se medirá la superficie realmente ejecutada según especificaciones de Proyecto, sumando, para cada una de las piezas, la superficie resultante de redondear por exceso cada una de sus aristas a múltiplos de 30 mm.

| Código | Ud | Descripción | Rendimiento | Precio | Importe |
|---|---|---|---|---|---|
| mt21vtt010R | m² | Vidrio de silicato sodocálcico templado, incoloro, de 5 mm de espesor. (material) | 1.006 | 292.78 | 294.54 |
| mt21vva025 | m | Perfil continuo de neopreno para la colocación del vidrio. (material) | 3.334 | 7.82 | 26.07 |
| mt21vva021 | Ud | Material auxiliar para la colocación de vidrios. (material) | 1.500 | 10.95 | 16.43 |
| mo055 | h | Vidriero. (mano de obra) | 0.783 | 44.60 | 34.92 |
| mo110 | h | Ayudante de vidriero. (mano de obra) | 0.783 | 33.16 | 25.96 |
| % | % | Herramienta menor | 2 % | 397.92 | 7.96 |
|  |  | Costes directos |  |  | 405.88 |
