# Vidrio de silicato sodocálcico templado

- Propiedad del archivo: CYPE INGENIEROS, S.A.
- Formato: FIEBDC-3/2002
- Ámbito geográfico: Guatemala
- Divisa: GTQ
- Costes indirectos: 3.00 %
- Gastos generales: 13.00 %
- Beneficio industrial: 6.00 %
- IVA: 12.00 %

**LVT010** m² Vidrio de silicato sodocálcico templado, de color gris, de 4 mm de espesor, fijado sobre carpintería con acuñado mediante calzos de apoyo perimetrales y laterales, sellado en frío con silicona sintética incolora (no acrílica), compatible con el material soporte.
Vidrio de silicato sodocálcico templado, de color gris, de 4 mm de espesor, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vtt020pa | m² | Vidrio de silicato sodocálcico templado, de color gris, de 4 mm de espesor. (material) | 1.006 | 272.95 | 274.59 |
| mt21vva015a | Ud | Cartucho de 310 ml de silicona sintética incolora (rendimiento aproximado de 12 m por cartucho). (material) | 0.290 | 32.40 | 9.40 |
| mt21vva021 | Ud | Material auxiliar para la colocación de vidrios. (material) | 1.500 | 10.95 | 16.43 |
| mo055 | h | Vidriero. (mano de obra) | 0.763 | 44.60 | 34.03 |
| mo110 | h | Ayudante de vidriero. (mano de obra) | 0.763 | 33.16 | 25.30 |
| % | % | Herramienta menor | 2 % | 359.75 | 7.20 |
|  |  | Costes directos |  |  | 366.95 |
