# Remate para cumbrera de cubierta de paneles de acero, mediante lámina plegada de acero, con acabado galvanizado, de 0,8 mm de espesor, 40 cm de desarrollo y 3 pliegues, con junta de estanqueidad

- Propiedad del archivo: CYPE INGENIEROS, S.A.
- Formato: FIEBDC-3/2002
- Ámbito geográfico: Guatemala
- Divisa: GTQ
- Costes indirectos: 3.00 %
- Gastos generales: 13.00 %
- Beneficio industrial: 6.00 %
- IVA: 12.00 %

**QTE010** m Remate para cumbrera de cubierta de paneles de acero, mediante lámina plegada de acero, con acabado galvanizado, de 0,8 mm de espesor, 40 cm de desarrollo y 3 pliegues, con junta de estanqueidad.
Suministro y colocación de remate para cumbrera de cubierta de paneles de acero, mediante lámina plegada de acero, con acabado galvanizado, de 0,8 mm de espesor, 40 cm de desarrollo y 3 pliegues, con junta de estanqueidad, colocado con fijaciones mecánicas. Incluso junta de estanqueidad.
Incluye: Replanteo y colocación del remate. Fijación mecánica. Colocación de la junta de estanqueidad.
Criterio de medición de proyecto: Longitud medida según documentación gráfica de Proyecto, incrementada en 5 cm a cada lado.
Criterio de medición de obra: Se medirá la longitud realmente ejecutada según especificaciones de Proyecto, incluyendo las entregas en los apoyos.

| Código | Ud | Descripción | Rendimiento | Precio | Importe |
|---|---|---|---|---|---|
| mt12www030cbn | m | Lámina plegada de acero, con acabado galvanizado, de 0,8 mm de espesor, 40 cm de desarrollo y 3 pliegues, para remate de cumbrera. (material) | 1.070 | 35.11 | 37.57 |
| mt13ccg030b | Ud | Tornillo autorroscante de 6,5x130 mm de acero galvanizado, con arandela. (material) | 6.000 | 2.77 | 16.62 |
| mt13ccg040 | m | Junta de estanqueidad para láminas perfiladas de acero. (material) | 1.000 | 7.79 | 7.79 |
| mo051 | h | Montador de cerramientos industriales. (mano de obra) | 0.277 | 44.96 | 12.45 |
| mo098 | h | Ayudante de montador de cerramientos industriales. (mano de obra) | 0.138 | 32.07 | 4.43 |
| % | % | Herramienta menor | 2 % | 78.86 | 1.58 |
|  |  | Costes directos |  |  | 80.44 |
