# Cubierta inclinada de placas asfálticas 10 ondas de perfil ondulado y color negro, fijadas mecánicamente, con una pendiente mayor del 10%

- Propiedad del archivo: CYPE INGENIEROS, S.A.
- Formato: FIEBDC-3/2002
- Ámbito geográfico: Guatemala
- Divisa: GTQ
- Costes indirectos: 3.00 %
- Gastos generales: 13.00 %
- Beneficio industrial: 6.00 %
- IVA: 12.00 %

**QTF030** m² Cubierta inclinada de placas asfálticas 10 ondas de perfil ondulado y color negro, fijadas mecánicamente, con una pendiente mayor del 10%.
Suministro y montaje de cobertura de faldones de cubiertas inclinadas, con una pendiente mayor del 10%, con placas asfálticas 10 ondas de perfil ondulado y color negro, a base de fibras minerales y vegetales saturadas con una emulsión bituminosa a altas temperaturas, fijadas mecánicamente a cualquier tipo de correa estructural (no incluida en este precio). Incluso parte proporcional de solapes, elementos de fijación, accesorios, juntas, remates perimetrales y otras piezas de remate para la resolución de puntos singulares.
Incluye: Replanteo de las placas por faldón. Corte, preparación y colocación de las placas. Ejecución de juntas y perímetro. Fijación mecánica de las placas. Resolución de puntos singulares con piezas de remate.
Criterio de medición de proyecto: Superficie medida en verdadera magnitud, según documentación gráfica de Proyecto.
Criterio de medición de obra: Se medirá, en verdadera magnitud, la superficie realmente ejecutada según especificaciones de Proyecto.

| Código | Ud | Descripción | Rendimiento | Precio | Importe |
|---|---|---|---|---|---|
| mt13lpo010g | m² | Placa asfáltica 10 ondas de perfil ondulado y color negro, a base de fibras minerales y vegetales saturadas con una emulsión bituminosa a altas temperaturas. (material) | 1.200 | 73.49 | 88.19 |
| mt13lpo040a | m | Pieza de cumbrera, color negro, para cubiertas de placas. (material) | 0.100 | 54.26 | 5.43 |
| mt13lpo020a | m | Pieza de remate perimetral para cubiertas de placas. (material) | 0.100 | 44.56 | 4.46 |
| mt13lpo070a | Ud | Aireador de 86x47 cm, para cubiertas de placas. (material) | 0.020 | 701.72 | 14.03 |
| mt13blw120 | Ud | Tornillo autotaladrante para fijación de placas. (material) | 2.000 | 3.90 | 7.80 |
| mo051 | h | Montador de cerramientos industriales. (mano de obra) | 0.100 | 44.96 | 4.50 |
| mo098 | h | Ayudante de montador de cerramientos industriales. (mano de obra) | 0.100 | 32.07 | 3.21 |
| % | % | Herramienta menor | 2 % | 127.62 | 2.55 |
|  |  | Costes directos |  |  | 130.17 |
