# Revestimiento de azulejo con azulejo acabado liso

- Propiedad del archivo: CYPE INGENIEROS, S.A.
- Formato: FIEBDC-3/2002
- Ámbito geográfico: Guatemala
- Divisa: GTQ
- Costes indirectos: 3.00 %
- Gastos generales: 13.00 %
- Beneficio industrial: 6.00 %
- IVA: 12.00 %

**RAG011** m² Revestimiento de azulejo con azulejo acabado liso, 15x15 cm, 8 €/m², capacidad de absorción de agua E>10%, resistencia al deslizamiento muy baja, colocado sobre una superficie soporte de mampostería, en paramentos interiores, recibido con mortero de cemento 1:6, sin junta (separación entre 1,5 y 3 mm); con cantoneras de PVC.
Revestimiento de azulejo con azulejo acabado liso, 15x15 cm, 8 €/m², capacidad de absorción de agua E>10%, con resistencia al deslizamiento muy baja, colocado sobre una superficie soporte de mampostería, en paramentos interiores, recibido con mortero de cemento 1:6, extendido sobre toda la cara posterior de la pieza y ajustado a punta de cuchara, rellenando con el mismo mortero los huecos que pudieran quedar, y rejuntado con mortero de juntas cementoso tipo L, color blanco, para juntas de hasta 3 mm. Incluso preparación de la superficie soporte mediante humedecido de la mampostería, salpicado con mortero de cemento fluido y repicado de la superficie de elementos de concreto (columnas, etc.); replanteo, cortes, cantoneras de PVC, y juntas; acabado y limpieza final.
Incluye: Preparación de la superficie soporte. Replanteo de niveles y disposición de baldosas. Colocación de maestras. Preparación y aplicación del mortero. Formación de juntas de movimiento. Colocación de las baldosas. Ejecución de esquinas y rincones. Rejuntado de baldosas. Acabado y limpieza final.
Criterio de medición de proyecto: Superficie medida según documentación gráfica de Proyecto, deduciendo los huecos de superficie mayor de 3 m². No se ha incrementado la cantidad de trabajo por roturas y recortes, ya que en la descomposición se ha considerado un 5% más de piezas.
Criterio de medición de obra: Se medirá la superficie realmente ejecutada según especificaciones de Proyecto, deduciendo los huecos de superficie mayor de 3 m².

| Código | Ud | Descripción | Rendimiento | Precio | Importe |
|---|---|---|---|---|---|
| mt09mor010c | m³ | Mortero de cemento CEM II/B-P 32,5 N tipo M-5, confeccionado en obra con 250 kg/m³ de cemento y una proporción en volumen 1/6. (material) | 0.030 | 786.43 | 23.59 |
| mt19awa010 | m | Cantonera de PVC en esquinas alicatadas. (material) | 0.500 | 11.47 | 5.74 |
| mt19aba010a800 | m² | Baldosa cerámica de azulejo liso, 15x15 cm, 8,00Q/m², capacidad de absorción de agua E>10%. (material) | 1.050 | 70.77 | 74.31 |
| mt09mcp020bv | kg | Mortero de juntas cementoso tipo L, color blanco, para juntas de hasta 3 mm, compuesto por cemento blanco de alta resistencia y aditivos especiales. (material) | 0.150 | 11.05 | 1.66 |
| mo024 | h | Azulejero. (mano de obra) | 0.362 | 41.70 | 15.10 |
| mo062 | h | Ayudante de azulejero. (mano de obra) | 0.362 | 31.00 | 11.22 |
| % | % | Herramienta menor | 2 % | 131.62 | 2.63 |
|  |  | Costes directos |  |  | 134.25 |
