# Revestimiento de paramentos exteriores con revoque a buena vista de mortero industrial para revoque fino en capa fina

- Propiedad del archivo: CYPE INGENIEROS, S.A.
- Formato: FIEBDC-3/2002
- Ámbito geográfico: Guatemala
- Costes indirectos: 3.00 %
- Gastos generales: 13.00 %
- Beneficio industrial: 6.00 %
- IVA: 12.00 %

**RBB021** m˛ Revestimiento de paramentos exteriores con revoque a buena vista de mortero industrial para revoque fino en capa fina, resistencia a compresión mayor o igual a 6 N/mm˛, absorción de agua por capilaridad menor de 0,2 kg/m˛ min˝, color blanco, para la realización de la capa base en revestimientos continuos bicapa, acabado rugoso, espesor 15 mm, aplicado manualmente, armado y reforzado con malla antiálcalis en los cambios de material y en los frentes de la losa, aplicado sobre una capa de puente de adherencia, en aquellos lugares de su superficie donde presente deficiencias.
Formación en fachadas de capa base de 15 mm de espesor, para revestimientos continuos bicapa, con revoque de mortero industrial para revoque fino en capa fina, resistencia a compresión mayor o igual a 6 N/mm˛, absorción de agua por capilaridad menor de 0,2 kg/m˛ min˝, color blanco, compuesto por cemento de alta resistencia, agregados seleccionados y otros aditivos, acabado rugoso, impermeable al agua de lluvia. Aplicado manualmente sobre una superficie de concreto, previa aplicación de una capa de puente de adherencia, compuesto de resinas sintéticas, cargas minerales y aditivos orgánicos e inorgánicos, donde se aprecien deficiencias de absorción o porosidad (100% de la superficie del paramento). Incluso parte proporcional de preparación de la superficie soporte, colocación de malla de fibra de vidrio antiálcalis para refuerzo de encuentros entre materiales diferentes y en los frentes de la losa, en un 20% de la superficie del paramento, formación de juntas, rincones, maestras, aristas, mochetas, jambas y dinteles y remates en los encuentros con paramentos, revestimientos u otros elementos recibidos en su superficie.
Incluye: Preparación de la superficie soporte. Despiece de pańos de trabajo. Aplicación del mortero de unión entre el soporte y el mortero monocapa. Preparación del mortero. Aplicación del mortero. Realización de juntas y puntos singulares. Acabado superficial. Curado del mortero.
Criterio de medición de proyecto: Superficie medida según documentación gráfica de Proyecto, sin deducir huecos menores de 4 m˛ y deduciendo, en los huecos de superficie mayor de 4 m˛, el exceso sobre los 4 m˛.
Criterio de medición de obra: Se medirá la superficie realmente ejecutada según especificaciones de Proyecto, deduciendo, en los huecos de superficie mayor de 4 m˛, el exceso sobre los 4 m˛.

| Código | Ud | Descripción | Rendimiento | Precio | Importe |
|---|---|---|---|---|---|
| mt28mop110b | kg | Puente de adherencia para incrementar la adherencia entre morteros a base de cemento y/o cal y soportes de concreto, compuesto de resinas sintéticas, cargas minerales y aditivos orgánicos e inorgánicos. (material) | 0.200 | 5.66 | 1.13 |
| mt28mon210v | kg | Mortero industrial para revoque fino en capa fina, resistencia a compresión mayor o igual a 6 N/mm˛, absorción de agua por capilaridad menor de 0,2 kg/m˛ min˝, color blanco, compuesto por cemento de alta resistencia, agregados seleccionados y otros aditivos. (material) | 12.000 | 0.21 | 2.52 |
| mt28mon040a | m˛ | Malla de fibra de vidrio, de 10x10 mm de luz de malla, antiálcalis, de 200 a 250 g/m˛ de masa superficial y 750 a 900 micras de espesor, con 25 kp/cm˛ de resistencia a tracción, para armar morteros monocapa. (material) | 0.210 | 2.26 | 0.47 |
| mo039 | h | Mampostero especialista en revoques. (mano de obra) | 0.289 | 3.67 | 1.06 |
| mo111 | h | Peón especialista en revoques. (mano de obra) | 0.334 | 2.71 | 0.91 |
| % | % | Herramienta menor | 2 % | 6.09 | 0.12 |
|  |  | Costes directos |  |  | 6.21 |
