# Lasur sintético para madera

- Propiedad del archivo: CYPE Ingenieros S.A.
- Formato: FIEBDC-3/2016
- Programa: Generador de precios de la construcción. CYPE Ingenieros, S.A.
- Fecha: 26/04/2024
- Ámbito geográfico: Guatemala
- Divisa: GTQ
- Costes indirectos: 3 %
- Gastos generales: 13 %
- Beneficio industrial: 6 %
- IVA: 12 %

## R Revestimientos y trasdosados

### RM Pinturas y tratamientos sobre soporte de madera

#### RMA Lasures

**RMA010** m² Lasur sintético para madera.
Aplicación manual de dos manos de lasur sintético para interior y exterior, a poro abierto, acabado satinado, incoloro, aplicado con brocha, pincel o pistola, sin diluir, (rendimiento: 0,07 l/m² cada mano); (), sobre superficie de revestimiento mural de madera, en interiores. Incluso líquido protector incoloro para tratamiento preventivo contra insectos xilófagos, polillas y hongos de pudrición.
Criterio de valoración económica: El precio incluye la protección de los elementos del entorno que puedan verse afectados durante los trabajos, pero no incluye la preparación del soporte.
Incluye: Aplicación del tratamiento. Aplicación de dos manos de acabado.
Criterio de medición de proyecto: Superficie medida según documentación gráfica de Proyecto.
Criterio de medición de obra: Se medirá la superficie realmente ejecutada según especificaciones de Proyecto.

| Código | Ud | Descripción | Rendimiento | Precio | Importe |
|---|---|---|---|---|---|
| mt27prj020a | l | Líquido protector incoloro para tratamiento preventivo contra insectos xilófagos, polillas y hongos de pudrición para interior y exterior, transparente e incoloro, aplicado por pulverización, pincelado o inmersión. (material) | 0.22 | 184.23 | 40.531 |
| mt27lss010b | l | Lasur sintético para interior y exterior, a poro abierto, acabado satinado, a base de resinas alcídicas y filtros ultravioleta, incoloro, aplicado con brocha, pincel o pistola, para aplicar con brocha, rodillo o pistola. (material) | 0.14 | 190.24 | 26.634 |
| mo038 | h | Pintor. (mano de obra) | 0.272 | 59.07 | 16.067 |
| mo076 | h | Ayudante de pintor. (mano de obra) | 0.054 | 44.16 | 2.385 |
| % | % | Herramienta menor | 2 % | 85.617 | 1.712 |
|  |  | Costes directos |  |  | 87.329 |

Residuos:
- colocación: mt27prj020a; factor de residuo 0.03
- colocación: mt27lss010b; factor de residuo 0.03

## Recursos

**mt27prj020a** l Líquido protector incoloro para tratamiento preventivo contra insectos xilófagos
Datos técnicos: Coste energético 0.629 MJ; Emisión de CO2 0.033 kg; Código LER 17 09 04; Masa del elemento 1 kg; Volumen 0.000667 m3
Residuos:
- embalaje: re150104 Envases metálicos. (componente de residuo); rendimiento 0.064 kg; Código LER 15 01 04; Masa del elemento 1 kg; Volumen 0.001667 m3

**mt27lss010b** l Lasur sintético para interior y exterior
Datos técnicos: Coste energético 30.691 MJ; Emisión de CO2 1.295 kg; Código LER 17 09 04; Masa del elemento 0.92 kg; Volumen 0.000613 m3
Residuos:
- embalaje: re170203 Plástico. (componente de residuo); rendimiento 0.032 kg; Código LER 17 02 03; Masa del elemento 1 kg; Volumen 0.001667 m3
