# Perfil para junta de albañil

- Propiedad del archivo: CYPE Ingenieros S.A.
- Formato: FIEBDC-3/2016
- Programa: Generador de precios de la construcción. CYPE Ingenieros, S.A.
- Fecha: 08/11/2025
- Ámbito geográfico: Guatemala
- Divisa: GTQ
- Costes indirectos: 3 %
- Gastos generales: 13 %
- Beneficio industrial: 6 %
- IVA: 12 %

## R Revestimientos y trasdosados

### RS Pisos

#### RSG De piezas cerámicas

**RSG030** m Perfil para junta de albañil.
Perfil para juntas de mampostero en pisos cerámicos, de PVC, de 25 mm de altura y 8 mm de ancho, con junta de absorción de movimientos, color gris.
Incluye: Replanteo de las piezas según su longitud. Corte de las piezas. Fijación de las piezas.
Criterio de medición de proyecto: Longitud medida según documentación gráfica de Proyecto.
Criterio de medición de obra: Se medirá la longitud realmente ejecutada según especificaciones de Proyecto.

| Código | Ud | Descripción | Rendimiento | Precio | Importe |
|---|---|---|---|---|---|
| mt18jrs330mm | m | Perfil para juntas de albañil en pisos cerámicos, de PVC, de 25 mm de altura y 8 mm de ancho, con junta de absorción de movimientos, color gris, suministrado en barras de 2,5 m de longitud. (material) | 1.05 | 38.08 | 39.984 |
| mo023 | h | Pisero. (mano de obra) | 0.163 | 64.87 | 10.574 |
| % | % | Herramienta menor | 2 % | 50.558 | 1.011 |
|  |  | Costes directos |  |  | 51.569 |

Residuos:
- colocación: mt18jrs330mm; factor de residuo 0.08

## Recursos

**mt18jrs330mm** m Perfil para juntas de albañil en pisos cerámicos
Datos técnicos: Coste energético 14.044 MJ; Emisión de CO2 0.071 kg; Código LER 17 02 03; Masa del elemento 0.09 kg; Volumen 0.00015 m3
Residuos:
- embalaje: re150101 Envases de papel y cartón. (componente de residuo); rendimiento 0.018 kg; Código LER 15 01 01; Masa del elemento 1 kg; Volumen 0.001333 m3
- embalaje: re170201 Madera. (componente de residuo); rendimiento 0.052 kg; Código LER 17 02 01; Masa del elemento 1 kg; Volumen 0.000909 m3
- embalaje: re170203 Plástico. (componente de residuo); rendimiento 0.003 kg; Código LER 17 02 03; Masa del elemento 1 kg; Volumen 0.001667 m3
