# Piso industrial, sistema MasterTop 1700 Polykit "Master Builders Solutions"

- Propiedad del archivo: CYPE Ingenieros S.A.
- Formato: FIEBDC-3/2016
- Programa: Generador de precios de la construcción. CYPE Ingenieros, S.A.
- Fecha: 17/12/2021
- Ámbito geográfico: Guatemala
- Divisa: GTQ
- Costes indirectos: 3 %
- Gastos generales: 13 %
- Beneficio industrial: 6 %
- IVA: 12 %

## R Revestimientos y trasdosados

### RS Pisos

#### RSI Sistemas de pisos industriales y decorativos

**RSI020** m² Piso industrial, sistema MasterTop 1700 Polykit "Master Builders Solutions".
Piso industrial, realizado con el sistema sistema MasterTop 1700 Polykit "Master Builders Solutions", constituido por solera de concreto reforzado de 20 cm de espesor, realizada con concreto HA-25/B/20/XC2 premezclado, y fundido con descarga directa, extendido y vibrado mecánico mediante extendedora, y electromalla tipo 6x6 10/10 de acero Grado 70, con barras separadas 15,24x15,24 cm de Ø 3,43 mm como armaduría de reparto, colocada sobre separadores homologados; capa de rodadura de 0,5 a 1,0 de espesor, con recubrimiento de resina epoxi, MasterTop 1710 Polykit "Master Builders Solutions", y capa de acabado, de resina epoxi de color blanco RAL 1013.
Incluye: Preparación de la superficie de apoyo del concreto. Replanteo de las juntas de mampostero y de dilatación. Tendido de niveles mediante toques, maestras de concreto. Riego de la superficie base. Colocación de la electromalla con separadores homologados. Fundido, extendido y vibrado del concreto. Resolución de encuentros y puntos singulares. Aplicación con rodillo de la primera capa de resina. Aplicación con rodillo de la segunda capa de resina. Limpieza final del piso.
Criterio de medición de proyecto: Superficie medida en proyección horizontal, según documentación gráfica de Proyecto.
Criterio de medición de obra: Se medirá, en proyección horizontal, la superficie realmente ejecutada según especificaciones de Proyecto.
Criterio de valoración económica: El precio no incluye la base de la solera ni la ejecución y el sellado de las juntas.

| Código | Ud | Descripción | Rendimiento | Precio | Importe |
|---|---|---|---|---|---|
| mt10haf010ctLe | m³ | Concreto HA-25/B/20/XC2, premezclado. (material) | 0.21 | 817.84 | 171.746 |
| mt07ame120aa | m² | Electromalla tipo 6x6 10/10 de acero Grado 70, con barras lisas separadas 15,24x15,24 cm de 3,43 mm de diámetro, según ASTM A 185 y ASTM A 497. (material) | 1.2 | 6.44 | 7.728 |
| mt07aco020j | Ud | Separador homologado para pisos continuos. (material) | 2 | 0.38 | 0.760 |
| mt09bnc060b | kg | Resina epoxi incolora, MasterTop 1700 A7 "Master Builders Solutions", para sistemas de pavimentos. (material) | 0.209 | 107.77 | 22.524 |
| mt09bnc061b | kg | Endurecedor y catalizador, MasterTop 1700 B7 "Master Builders Solutions", para resina epoxi de aplicación en sistemas de pavimentos. (material) | 0.327 | 178.38 | 58.330 |
| mt09bnc062a | kg | Pigmento en pasta MasterTop X1 "Master Builders Solutions", para mezclar con el endurecedor de resina epoxi, de aplicación en sistemas de pavimentos. (material) | 0.055 | 318.14 | 17.498 |
| mt15bas130b | kg | Agregado de cuarzo natural, MasterTop F1 WE "Master Builders Solutions", de granulometría comprendida entre 0,1 y 0,4 mm, para utilizar como carga mineral en combinación con resinas epoxi o poliuretano. (material) | 0.182 | 15.25 | 2.776 |
| mq06ext010 | h | Extendedora para pisos de concreto. (maquinaria) | 0.008 | 530.2 | 4.242 |
| mo121 | h | Oficial 1ª aplicador de pisos industriales. (mano de obra) | 0.279 | 44.91 | 12.530 |
| mo122 | h | Ayudante aplicador de pisos industriales. (mano de obra) | 0.409 | 33.52 | 13.710 |
| % | % | Herramienta menor | 2 % | 311.844 | 6.237 |
|  |  | Costes directos |  |  | 318.081 |

Residuos:
- colocación: mt10haf010ctLe Concreto HA-25/B/20/XC2, premezclado; factor de residuo 0.00330435
- colocación: mt07ame120aa; factor de residuo 0.05
- colocación: mt09bnc060b Resina epoxi incolora, MasterTop 1700 A7 "Master Builders Solutions", para sistemas de pavimentos; factor de residuo 0.03
- colocación: mt15bas130b; factor de residuo 0.003

## Recursos

**mt10haf010ctLe** m³ Concreto HA-25/B/20/XC2, premezclado
Datos técnicos: Coste energético 1104.000 MJ; Emisión de CO2 207.000 kg; Código LER 17 01 01; Masa del elemento 2300 kg; Volumen 1.533333 m3

**mt07ame120aa** m² Electromalla tipo 6x6 10/10 de acero Grado 70
Datos técnicos: Coste energético 9.633 MJ; Emisión de CO2 0.500 kg; Código LER 17 04 05; Masa del elemento 0.98 kg; Volumen 0.000467 m3

**mt07aco020j** Ud Separador homologado para pisos continuos
Datos técnicos: Coste energético 0.940 MJ; Emisión de CO2 0.105 kg
Residuos:
- embalaje: re150101 Envases de papel y cartón. (componente de residuo); rendimiento 0.072 kg; Código LER 15 01 01; Masa del elemento 1 kg; Volumen 0.001333 m3

**mt09bnc060b** kg Resina epoxi incolora, MasterTop 1700 A7 "Master Builders Solutions", para sistemas de pavimentos
Datos técnicos: Coste energético 86.716 MJ; Emisión de CO2 3.292 kg; Código LER 17 09 04; Masa del elemento 1 kg; Volumen 0.000667 m3
Residuos:
- embalaje: re170203 Plástico. (componente de residuo); rendimiento 0.003 kg; Código LER 17 02 03; Masa del elemento 1 kg; Volumen 0.001667 m3

**mt15bas130b** kg Agregado de cuarzo natural
Datos técnicos: Coste energético 0.150 MJ; Emisión de CO2 0.008 kg; Código LER 01 04 08; Masa del elemento 1 kg; Volumen 0.000667 m3
