# Parquet mosaico taraceado de tablillas de madera de castaño de 120x24x8 mm, colocado con adhesivo a rompejuntas

- Propiedad del archivo: CYPE INGENIEROS, S.A.
- Formato: FIEBDC-3/2002
- Ámbito geográfico: Guatemala
- Divisa: GTQ
- Costes indirectos: 3.00 %
- Gastos generales: 13.00 %
- Beneficio industrial: 6.00 %
- IVA: 12.00 %

**RSM030** m² Parquet mosaico taraceado de tablillas de madera de castaño de 120x24x8 mm, colocado con adhesivo a rompejuntas.
Parquet mosaico taraceado, formado por tablillas de madera de castaño, de 120x24x8 mm, adosadas unas a otras pero no unidas entre sí, colocadas con adhesivo a base de poliuretano a rompejuntas. Incluso acuchillado, lijado, plastecido, aplicación de fondos y barnizado final con tres manos de barniz de poliuretano de dos componentes P-6/8.
Incluye: Vertido y extendido sobre el soporte del adhesivo. Colocación de las tablas de parquet. Limpieza del adhesivo sobrante. Acuchillado y lijado de la superficie. Plastecido y aplicación de fondos. Barnizado.
Criterio de medición de proyecto: Superficie útil, medida según documentación gráfica de Proyecto. No se ha incrementado la cantidad de trabajo por roturas y recortes, ya que en la descomposición se ha considerado un 5% más de piezas.
Criterio de medición de obra: Se medirá la superficie realmente ejecutada según especificaciones de Proyecto.

| Código | Ud | Descripción | Rendimiento | Precio | Importe |
|---|---|---|---|---|---|
| mt18mva040 | kg | Adhesivo de reacción de poliuretano, para pegado de madera. (material) | 1.100 | 28.93 | 31.82 |
| mt18mpm010b | m² | Tablilla de taraceado, madera maciza de castaño, 120x24x8 mm. (material) | 1.020 | 99.21 | 101.19 |
| mt27tmp010 | l | Barniz de poliuretano de dos componentes P-6/8. (material) | 0.900 | 86.53 | 77.88 |
| mq08war160 | h | Lijadora de aplicación en pisos de madera, equipada con rodillos para lija y sistema de aspiración. (maquinaria) | 0.151 | 27.96 | 4.22 |
| mo025 | h | Instalador de pisos de madera. (mano de obra) | 0.933 | 41.70 | 38.91 |
| mo063 | h | Ayudante instalador de pisos de madera. (mano de obra) | 0.384 | 31.00 | 11.90 |
| % | % | Herramienta menor | 2 % | 265.92 | 5.32 |
|  |  | Costes directos |  |  | 271.24 |
