# Junta perimetral de dilatación en piso continuo de concreto

- Propiedad del archivo: CYPE Ingenieros S.A.
- Formato: FIEBDC-3/2016
- Programa: Generador de precios de la construcción. CYPE Ingenieros, S.A.
- Fecha: 08/11/2025
- Ámbito geográfico: Guatemala
- Divisa: GTQ
- Costes indirectos: 3 %
- Gastos generales: 13 %
- Beneficio industrial: 6 %
- IVA: 12 %

## R Revestimientos y trasdosados

### RS Pisos

#### RSN Juntas en pisos continuos de concreto

**RSN110** m Junta perimetral de dilatación en piso continuo de concreto.
Junta perimetral de dilatación de 10 mm de ancho y 100 mm de profundidad, en piso continuo de concreto, con lámina de espuma de polietileno de alta densidad en el encuentro del piso con los paramentos que delimitan su perímetro y con todos aquellos elementos constructivos integrados en su superficie, tales como columnas, sumideros, pozos de visita y muros.
Incluye: Replanteo de las juntas. Corte de las láminas. Colocación de la lámina de espuma de polietileno.
Criterio de medición de proyecto: Longitud medida según documentación gráfica de Proyecto.
Criterio de medición de obra: Se medirá la longitud realmente ejecutada según especificaciones de Proyecto.

| Código | Ud | Descripción | Rendimiento | Precio | Importe |
|---|---|---|---|---|---|
| mt16pnc021b | m² | Lámina de espuma de polietileno de alta densidad, de 10 mm de espesor; proporcionando una reducción del nivel global de presión de ruido de impactos de 20 dB. (material) | 0.105 | 42.33 | 4.445 |
| mo113 | h | Peón mampostero. (mano de obra) | 0.054 | 46.72 | 2.523 |
| % | % | Herramienta menor | 2 % | 6.968 | 0.139 |
|  |  | Costes directos |  |  | 7.107 |

Residuos:
- colocación: mt16pnc021b; factor de residuo 0.06

## Recursos

**mt16pnc021b** m² Lámina de espuma de polietileno de alta densidad
Datos técnicos: Coste energético 50.316 MJ; Emisión de CO2 1.816 kg; Código LER 17 06 04; Masa del elemento 0.35 kg; Volumen 0.000583 m3
Residuos:
- embalaje: re170203 Plástico. (componente de residuo); rendimiento 0.024 kg; Código LER 17 02 03; Masa del elemento 1 kg; Volumen 0.001667 m3
