# Junta de mampostero en piso continuo de concreto, con perfil preformado

- Propiedad del archivo: CYPE Ingenieros S.A.
- Formato: FIEBDC-3/2016
- Programa: Generador de precios de la construcción. CYPE Ingenieros, S.A.
- Fecha: 26/04/2024
- Ámbito geográfico: Guatemala
- Divisa: GTQ
- Costes indirectos: 3 %
- Gastos generales: 13 %
- Beneficio industrial: 6 %
- IVA: 12 %

## R Revestimientos y trasdosados

### RS Pisos

#### RSN Juntas en pisos continuos de concreto

**RSN120** m Junta de mampostero en piso continuo de concreto, con perfil preformado.
Junta de mampostero, en piso continuo de concreto, con perfil hueco de PVC rígido, de sección triangular, de 40 mm de altura. Incluso tacos de plástico para su acoplamiento.
Incluye: Replanteo de la junta. Corte y colocación del perfil en el elemento a hormigonar. Ejecución de las uniones entre perfiles. Resolución de encuentros. Fijación y ajuste de los perfiles.
Criterio de medición de proyecto: Longitud medida según documentación gráfica de Proyecto.
Criterio de medición de obra: Se medirá la longitud realmente ejecutada según especificaciones de Proyecto.

| Código | Ud | Descripción | Rendimiento | Precio | Importe |
|---|---|---|---|---|---|
| mt18acc060a | m | Perfil hueco de PVC rígido, de sección triangular, de 40 mm de altura, para la formación de juntas en piso continuo de concreto; con tacos de plástico para su acoplamiento. (material) | 1.05 | 13.4 | 14.070 |
| mo020 | h | Mampostero. (mano de obra) | 0.109 | 59.07 | 6.439 |
| mo113 | h | Peón mampostero. (mano de obra) | 0.109 | 42.54 | 4.637 |
| % | % | Herramienta menor | 2 % | 25.146 | 0.503 |
|  |  | Costes directos |  |  | 25.649 |

Residuos:
- colocación: mt18acc060a; factor de residuo 0.08

## Recursos

**mt18acc060a** m Perfil hueco de PVC rígido
Datos técnicos: Coste energético 16.647 MJ; Emisión de CO2 1.155 kg; Código LER 17 02 03; Masa del elemento 0.251 kg; Volumen 0.000418 m3
Residuos:
- embalaje: re170201 Madera. (componente de residuo); rendimiento 0.04 kg; Código LER 17 02 01; Masa del elemento 1 kg; Volumen 0.000909 m3
- embalaje: re170203 Plástico. (componente de residuo); rendimiento 0.001 kg; Código LER 17 02 03; Masa del elemento 1 kg; Volumen 0.001667 m3
