# Tabica para cielo falso continuo de placas de yeso

- Propiedad del archivo: CYPE Ingenieros S.A.
- Formato: FIEBDC-3/2016
- Programa: Generador de precios de la construcción. CYPE Ingenieros, S.A.
- Fecha: 26/04/2024
- Ámbito geográfico: Guatemala
- Divisa: GTQ
- Costes indirectos: 3 %
- Gastos generales: 13 %
- Beneficio industrial: 6 %
- IVA: 12 %

## R Revestimientos y trasdosados

### RT Cielos falsos en interiores

#### RTA Continuos, de placas de yeso

**RTA020** m Tabica para cielo falso continuo de placas de yeso.
Formación de tabica vertical en cambio de nivel de cielo falso continuo, mediante placas de yeso con nervaduras y acabado liso recibidas con pasta de yeso, para cerrar un espacio de 20 cm de altura.
Incluye: Replanteo y trazado en los paramentos de la situación de la tabica. Presentación y corte de las piezas. Humectación de la base de fijación. Extendido de la pasta de agarre. Colocación y rejuntado de las piezas. Repasos de encuentros entre piezas, esquinas y rincones.
Criterio de medición de proyecto: Longitud medida según documentación gráfica de Proyecto.
Criterio de medición de obra: Se medirá la longitud realmente ejecutada según especificaciones de Proyecto.

| Código | Ud | Descripción | Rendimiento | Precio | Importe |
|---|---|---|---|---|---|
| mt09pes010 | m³ | Pasta de yeso. (material) | 0.004 | 1332.05 | 5.328 |
| mt12fpe010b | m² | Placa de yeso con nervaduras, de 100x60 cm y de 8 mm de espesor (20 mm de espesor total, incluyendo las nervaduras), con canto recto y acabado liso, sin revestir, para cielos falsos. (material) | 0.22 | 29.98 | 6.596 |
| mo035 | h | Escayolista. (mano de obra) | 0.381 | 59.07 | 22.506 |
| mo117 | h | Peón escayolista. (mano de obra) | 0.381 | 42.54 | 16.208 |
| % | % | Herramienta menor | 2 % | 50.638 | 1.013 |
|  |  | Costes directos |  |  | 51.651 |

Residuos:
- colocación: mt09pes010 Pasta de yeso; factor de residuo 0.0053
- colocación: mt12fpe010b; factor de residuo 0.021

## Recursos

**mt09pes010** m³ Pasta de yeso
Datos técnicos: Coste energético 2846.250 MJ; Emisión de CO2 107.250 kg; Código LER 17 08 02; Masa del elemento 825 kg; Volumen 0.825 m3

**mt12fpe010b** m² Placa de yeso con nervaduras
Datos técnicos: Coste energético 22.696 MJ; Emisión de CO2 1.009 kg; Código LER 17 08 02; Masa del elemento 6.6 kg; Volumen 0.0066 m3
Residuos:
- embalaje: re170203 Plástico. (componente de residuo); rendimiento 0.004 kg; Código LER 17 02 03; Masa del elemento 1 kg; Volumen 0.001667 m3
