# Formación de encuentro entre el cielo falso continuo de placas de yeso y el paramento vertical

- Propiedad del archivo: CYPE INGENIEROS, S.A.
- Formato: FIEBDC-3/2002
- Ámbito geográfico: Guatemala
- Divisa: GTQ
- Costes indirectos: 3.00 %
- Gastos generales: 13.00 %
- Beneficio industrial: 6.00 %
- IVA: 12.00 %

**RTA022** m Formación de encuentro entre el cielo falso continuo de placas de yeso y el paramento vertical, mediante la fijación al paramento de moldura prefabricada de yeso de 4x6 cm, para apoyo perimetral de las placas; dejando una separación mínima de 5 mm entre las placas y el paramento. Incluso cola para yeso para la fijación de las piezas.
Formación de encuentro entre el cielo falso continuo de placas de yeso y el paramento vertical, mediante la fijación al paramento de moldura prefabricada de yeso de 4x6 cm, para apoyo perimetral de las placas; dejando una separación mínima de 5 mm entre las placas y el paramento. Incluso cola para yeso para la fijación de las piezas.
Incluye: Replanteo y trazado en el paramento. Presentación y corte de las piezas. Humectación de la base de fijación. Extendido de la cola. Colocación y rejuntado de las piezas. Repaso de encuentros entre piezas, esquinas y rincones.
Criterio de medición de proyecto: Longitud medida según documentación gráfica de Proyecto.
Criterio de medición de obra: Se medirá la longitud realmente ejecutada según especificaciones de Proyecto.

| Código | Ud | Descripción | Rendimiento | Precio | Importe |
|---|---|---|---|---|---|
| mt09eyc030 | kg | Cola para yeso. (material) | 0.150 | 2.39 | 0.36 |
| mt12fre010ae | m | Moldura de yeso, de 4x6 cm, para solución perimetral de cielo falso. (material) | 1.100 | 13.62 | 14.98 |
| mo035 | h | Escayolista. (mano de obra) | 0.135 | 41.70 | 5.63 |
| mo117 | h | Peón escayolista. (mano de obra) | 0.135 | 29.78 | 4.02 |
| % | % | Herramienta menor | 2 % | 24.99 | 0.50 |
|  |  | Costes directos |  |  | 25.49 |
