# Pilastra de yeso

- Propiedad del archivo: CYPE Ingenieros S.A.
- Formato: FIEBDC-3/2016
- Programa: Generador de precios de la construcción. CYPE Ingenieros, S.A.
- Fecha: 28/03/2025
- Ámbito geográfico: Guatemala
- Divisa: GTQ
- Costes indirectos: 3 %
- Gastos generales: 13 %
- Beneficio industrial: 6 %
- IVA: 12 %

## R Revestimientos y trasdosados

### RT Cielos falsos en interiores

#### RTP Prefabricados de yeso

**RTP270** Ud Pilastra de yeso.
Pilastra de yeso, de 100x6,5x2 cm, para adosar a pared, recibida con cola para yeso. Incluso accesorios de fijación.
Incluye: Replanteo de la pieza. Humectación de la base de fijación. Extendido de la cola. Colocación y rejuntado de la pieza.
Criterio de medición de proyecto: Número de unidades previstas, según documentación gráfica de Proyecto.
Criterio de medición de obra: Se medirá el número de unidades realmente colocadas según especificaciones de Proyecto.

| Código | Ud | Descripción | Rendimiento | Precio | Importe |
|---|---|---|---|---|---|
| mt12rea230a | Ud | Pilastra de yeso, de 100x6,5x2 cm, para adosar a pared. (material) | 1.05 | 23.39 | 24.560 |
| mt09eyc030 | kg | Cola para yeso. (material) | 0.14 | 2.7 | 0.378 |
| mo035 | h | Escayolista. (mano de obra) | 0.229 | 64.87 | 14.855 |
| % | % | Herramienta menor | 2 % | 39.793 | 0.796 |
|  |  | Costes directos |  |  | 40.589 |
