# Tarima de madera para exterior

- Propiedad del archivo: CYPE Ingenieros S.A.
- Formato: FIEBDC-3/2016
- Programa: Generador de precios de la construcción. CYPE Ingenieros, S.A.
- Fecha: 17/12/2021
- Ámbito geográfico: Guatemala
- Divisa: GTQ
- Costes indirectos: 3 %
- Gastos generales: 13 %
- Beneficio industrial: 6 %
- IVA: 12 %

## U Urbanización interior de la parcela

### UX Pisos exteriores

#### UXM De madera

**UXM010** m² Tarima de madera para exterior.
Tarima para exterior, formada por tablas de madera maciza, de curupay, de 28x145x800/2800 mm, fijadas mediante el sistema de fijación vista, sobre rastreles de madera de pino, de 65x38 mm, con clase de uso 4, separados 50 cm entre sí y fijados a la solera de concreto con tacos expansivos metálicos y tirafondos; cepillado y posterior aplicación de dos manos de lasur al agua de secado rápido para exterior, color Teca, acabado satinado rendimiento: 0,083 l/m² cada mano como tratamiento protector y decorativo. Incluso tirafondos para sujeción de las tablas a los rastreles y piezas especiales.
Incluye: Replanteo, nivelación y fijación de los rastreles. Colocación de las tablas de la primera hilada, fijadas con un punto de masilla elastomérica de poliuretano. Fijación de las tablas de la primera hilada sobre los rastreles. Colocación y fijación de las sucesivas hiladas. Lijado. Aplicación de dos manos de acabado.
Criterio de medición de proyecto: Superficie útil, medida según documentación gráfica de Proyecto. No se ha incrementado la cantidad de trabajo por roturas y recortes, ya que en la descomposición se ha considerado un 5% más de piezas.
Criterio de medición de obra: Se medirá la superficie realmente ejecutada según especificaciones de Proyecto.
Criterio de valoración económica: El precio no incluye la solera de concreto.

| Código | Ud | Descripción | Rendimiento | Precio | Importe |
|---|---|---|---|---|---|
| mt18mva015d | m | Rastrel de madera de pino, de 65x38 mm, tratada en autoclave, con clase de uso 4, para apoyo y fijación de las tarimas de exterior. (material) | 2.5 | 23.43 | 58.575 |
| mt18mta030be | m² | Tablas de madera maciza, de curupay, de 28x145x800/2800 mm, sin tratar, para cepillado y aplicación de un tratamiento protector y decorativo en obra; con accesorios de montaje. Y (material) | 1.05 | 516.48 | 542.304 |
| mt18mva090 | Ud | Tirafondo latonado, para madera, de cabeza avellanada hexagonal, para llave Allen. (material) | 28 | 2.11 | 59.080 |
| mt18mva085a | Ud | Taco expansivo metálico y tirafondo, para fijación de rastreles o correas de madera sobre soporte base de concreto. (material) | 5 | 11.02 | 55.100 |
| mt27lsa020b | l | Lasur al agua de secado rápido para exterior, color Teca, acabado satinado, a base de resinas acrílicas híbridas y copolímeros de poliuretano, con un agente biocida, contra hongos de mancha azul y moho, con resistencia a la intemperie, para aplicar con brocha, rodillo o pistola sobre pisos exteriores de madera, como tratamiento protector y decorativo. (material) | 0.166 | 230.59 | 38.278 |
| mo025 | h | Instalador de pisos de madera. (mano de obra) | 0.541 | 44.91 | 24.296 |
| mo063 | h | Ayudante instalador de pisos de madera. (mano de obra) | 0.541 | 33.52 | 18.134 |
| mo038 | h | Pintor. (mano de obra) | 0.324 | 44.91 | 14.551 |
| mo076 | h | Ayudante de pintor. (mano de obra) | 0.054 | 33.52 | 1.810 |
| % | % | Herramienta menor | 2 % | 812.128 | 16.243 |
|  |  | Costes directos |  |  | 828.371 |

Residuos:
- colocación: mt18mva015d; factor de residuo 0.0533213
- colocación: mt18mta030be; factor de residuo 0.028
- colocación: mt27lsa020b; factor de residuo 0.03

## Recursos

**mt18mva015d** m Rastrel de madera de pino
Datos técnicos: Coste energético 113.909 MJ; Emisión de CO2 -1.814 kg; Código LER 17 02 01; Masa del elemento 1.36 kg; Volumen 0.001236 m3
Residuos:
- embalaje: re170203 Plástico. (componente de residuo); rendimiento 0.002 kg; Código LER 17 02 03; Masa del elemento 1 kg; Volumen 0.001667 m3

**mt18mta030be** m² Tablas de madera maciza
Datos técnicos: Coste energético 3883.033 MJ; Emisión de CO2 -52.955 kg; Código LER 17 02 01; Masa del elemento 28.56 kg; Volumen 0.025964 m3
Residuos:
- embalaje: re170203 Plástico; rendimiento 0.042 kg

**mt27lsa020b** l Lasur al agua de secado rápido para exterior
Datos técnicos: Coste energético 96.481 MJ; Emisión de CO2 3.872 kg; Código LER 17 09 04; Masa del elemento 1.02 kg; Volumen 0.00068 m3
Residuos:
- embalaje: re150104 Envases metálicos. (componente de residuo); rendimiento 0.064 kg; Código LER 15 01 04; Masa del elemento 1 kg; Volumen 0.001667 m3
