# Prueba de materiales de relleno

- Propiedad del archivo: CYPE Ingenieros S.A.
- Formato: FIEBDC-3/2016
- Programa: Generador de precios de la construcción. CYPE Ingenieros, S.A.
- Fecha: 26/04/2024
- Ámbito geográfico: Guatemala
- Divisa: GTQ
- Costes indirectos: 3 %
- Gastos generales: 13 %
- Beneficio industrial: 6 %
- IVA: 12 %

## X Control de calidad y pruebas

### XT Tierras y agregados

#### XTR Rellenos y compactaciones

**XTR010** Ud Prueba de materiales de relleno.
Pruebas para la selección y control de un material de relleno de suelo seleccionado. Pruebas en laboratorio acreditado en el área técnica correspondiente, sobre una muestra tomada en obra: análisis granulométrico ISO 17892-4; límites de Atterberg ISO 17892-12; Proctor Modificado; C.B.R. contenido de materia orgánica; contenido en sales solubles. Pruebas "in situ": densidad y humedad según ASTM D6938; placa de carga. Incluso desplazamiento a obra y redacción de informe técnico con especificación de cada uno de los resultados obtenidos para la selección y control del material de relleno.
Incluye: Desplazamiento a obra. Toma de muestras. Realización de pruebas en laboratorio. Realización de pruebas "in situ". Redacción de informe de los resultados de las pruebas realizadas.
Criterio de medición de proyecto: Prueba a realizar, según documentación del Plan de control de calidad.

| Código | Ud | Descripción | Rendimiento | Precio | Importe |
|---|---|---|---|---|---|
| mt49stc010b | Ud | Toma de una muestra de material de relleno o terraplenado. (material) | 1 | 251.85 | 251.850 |
| mt49sla080b | Ud | Análisis granulométrico por tamizado de una muestra de material de relleno o terraplenado, según ISO 17892-4. (material) | 1 | 247.33 | 247.330 |
| mt49sla060 | Ud | Prueba para determinar los Límites de Atterberg (límite líquido y plástico de una muestra de suelo), según ISO 17892-12. (material) | 1 | 296.63 | 296.630 |
| mt49sue020 | Ud | Prueba Proctor Modificado. (material) | 1 | 760.07 | 760.070 |
| mt49sue030 | Ud | Prueba C.B.R. (California Bearing Ratio) en laboratorio, sin incluir prueba Proctor, en explanadas. (material) | 1 | 1432.47 | 1432.470 |
| mt49des020 | Ud | Desplazamiento de personal y equipo a obra para la realización de la prueba de densidad y humedad. (material) | 1 | 353.33 | 353.330 |
| mt49sla075 | Ud | Prueba para determinar la densidad y humedad "in situ" del terreno, según ASTM D6938. (material) | 1 | 123.25 | 123.250 |
| mt49sue040 | Ud | Prueba de placa de carga. (material) | 1 | 1479.06 | 1479.060 |
| mt49sla120 | Ud | Prueba cuantitativo para determinar el contenido en materia orgánica de una muestra de suelo. (material) | 1 | 222.68 | 222.680 |
| mt49sla115 | Ud | Prueba cuantitativo para determinar el contenido en sales solubles de una muestra de suelo. (material) | 1 | 246.51 | 246.510 |
| mt49sin020a | Ud | Informe técnico sobre los resultados obtenidos en las pruebas realizadas por laboratorio acreditado en el área técnica correspondiente en material de relleno o terraplenado. (material) | 1 | 1419.79 | 1419.790 |
| % | % | Herramienta menor | 2 % | 6832.970 | 136.659 |
|  |  | Costes directos |  |  | 6969.629 |
