# Recalce de cimentación mediante la ampliación lateral de la cimentación existente, incrementando su canto

- Propiedad del archivo: CYPE INGENIEROS, S.A.
- Formato: FIEBDC-3/2002
- Ámbito geográfico: Guatemala
- Divisa: GTQ
- Costes indirectos: 3.00 %
- Gastos generales: 13.00 %
- Beneficio industrial: 6.00 %
- IVA: 12.00 %

## C Cimentaciones

### CZ Recalces

#### CZZ Ampliación lateral del cimiento existente

**CZZ020** m³ Recalce de cimentación mediante la ampliación lateral de la cimentación existente, incrementando su canto.
Recalce de cimentación mediante la ampliación lateral de la cimentación existente, incrementando su canto, con una nueva cimentación de concreto reforzado, de 60x40 cm de sección, realizada por bataches, en fases sucesivas, con concreto f'c=210 kg/cm² (3000 psi), clase de exposición F0 S0 P0 C0, tamaño máximo del agregado 12,5 mm (1/2"), consistencia blanda, preparado en obra, y fundido con medios manuales, y acero Grado 60 (fy=4200 kg/cm²), con una cuantía aproximada de 30 kg/m³; montaje, desmontaje y retirada del sistema de encofrado y de todo el material auxiliar, una vez que la cimentación esté en condiciones de soportar los esfuerzos. Incluso alambre de atar y separadores.
Criterio de valoración económica: El precio incluye el corte, doblado y montaje de la armaduría en el lugar definitivo de su colocación en obra, pero no incluye la excavación, el relleno, la compactación del terreno ni la conexión entre la nueva cimentación y la existente.
Incluye: Limpieza y preparación de la superficie de contacto del concreto endurecido. Montaje del sistema de encofrado. Colocación de separadores y fijación de las armadurías. Preparación del concreto. Fundido y compactación del concreto. Coronación y enrase de cimientos. Curado del concreto. Desmontaje y retirada del sistema de encofrado.
Criterio de medición de proyecto: Volumen medido sobre las secciones teóricas de la excavación, según documentación gráfica de Proyecto.
Criterio de medición de obra: Se medirá el volumen teórico ejecutado según especificaciones de Proyecto, sin incluir los incrementos por excesos de excavación no autorizados.

| Código | Ud | Descripción | Rendimiento | Precio | Importe |
|---|---|---|---|---|---|
| mt08ema100 | m² | Sistema de encofrado recuperable de tableros de madera, para trabajos de recalce de cimentación, de hasta 2 m de profundidad de la base de apoyo. (material) | 1.000 | 143.78 | 143.78 |
| mt07aco020a | Ud | Separador homologado para cimentaciones. (material) | 8.000 | 1.22 | 9.76 |
| mt07aco140a | kg | Acero en varillas corrugadas, Grado 60 (fy=4200 kg/cm²), de varios diámetros, según NTG 36011, ASTM A 615 y ASTM A 615 M. (material) | 30.600 | 7.65 | 234.09 |
| mt08var050 | kg | Alambre galvanizado para atar, de 1,30 mm de diámetro. (material) | 0.120 | 11.98 | 1.44 |
| mt08aaa010a | m³ | Agua. (material) | 0.256 | 11.98 | 3.07 |
| mt01arg000q | m³ | Arena de río. (material) | 0.599 | 119.32 | 71.47 |
| mt01arg001qf | m³ | Piedrín de 1/2", de tamaño máximo 12,5 mm. (material) | 0.599 | 215.29 | 128.96 |
| mt08cem000q | kg | Cemento gris en sacos. (material) | 474.665 | 2.10 | 996.80 |
| mq06hor010 | h | Concretera mecánica eléctrica con una capacidad de amasado de 160 l. (maquinaria) | 0.765 | 25.18 | 19.26 |
| op00ciz020 |  | Cizalla para acero en varillas corrugadas. | 1.000 | 0.00 | 0.00 |
| op00ata010 |  | Atadora de armaduría. | 1.000 | 0.00 | 0.00 |
| op00sie020 |  | Sierra de disco fijo, para mesa de trabajo. | 1.000 | 0.00 | 0.00 |
| au00auh040 |  | Vibrador de concreto, eléctrico. | 1.000 | 0.00 | 0.00 |
| mo043 | h | Armador. (mano de obra) | 0.155 | 67.51 | 10.46 |
| mo090 | h | Ayudante de armador. (mano de obra) | 0.233 | 50.43 | 11.75 |
| mo113 | h | Peón mampostero. (mano de obra) | 1.359 | 46.72 | 63.49 |
| mo112 | h | Peón mampostero capacitado. (mano de obra) | 1.423 | 47.49 | 67.58 |
| % | % | Herramienta menor | 2 % | 1761.91 | 35.24 |
|  |  | Costes directos |  |  | 1797.15 |
