# Desmontaje de puerta de vidrio templado

- Propiedad del archivo: CYPE INGENIEROS, S.A.
- Formato: FIEBDC-3/2002
- Ámbito geográfico: Guatemala
- Divisa: GTQ
- Costes indirectos: 3.00 %
- Gastos generales: 13.00 %
- Beneficio industrial: 6.00 %
- IVA: 12.00 %

## D Demoliciones

### DL Carpintería, vidrios y protecciones solares

#### DLV Vidrios

**DLV070** Ud Desmontaje de puerta de vidrio templado.
Desmontaje con medios manuales de puerta de vidrio templado de 2090x796 mm de espesor, sin deteriorar los elementos constructivos a los que se sujeta, y carga manual sobre camión o contenedor.
Criterio de valoración económica: El precio incluye el desmontaje de los accesorios y de los herrajes.
Incluye: Desmontaje del elemento. Retirada y acopio del material desmontado. Limpieza de los restos de obra. Carga manual del material desmontado y restos de obra sobre camión o contenedor.
Criterio de medición de proyecto: Superficie medida según documentación gráfica de Proyecto.
Criterio de medición de obra: Se medirá la superficie realmente desmontada según especificaciones de Proyecto.

| Código | Ud | Descripción | Rendimiento | Precio | Importe |
|---|---|---|---|---|---|
| mo055 | h | Vidriero. (mano de obra) | 1.148 | 69.06 | 79.28 |
| mo110 | h | Ayudante de vidriero. (mano de obra) | 1.148 | 51.56 | 59.19 |
| % | % | Herramienta menor | 2 % | 138.47 | 2.77 |
|  |  | Costes directos |  |  | 141.24 |
