# Losa unidireccional con vigas planas, viguetas prefabricadas y columnas

- Propiedad del archivo: CYPE INGENIEROS, S.A.
- Formato: FIEBDC-3/2002
- Ámbito geográfico: Guatemala
- Divisa: GTQ
- Costes indirectos: 3.00 %
- Gastos generales: 13.00 %
- Beneficio industrial: 6.00 %
- IVA: 12.00 %

## E Estructuras

### EH Concreto reforzado

#### EHU Losas unidireccionales

**EHU020** m² Losa unidireccional con vigas planas, viguetas prefabricadas y columnas.
Estructura de concreto reforzado, realizada con concreto f'c=210 kg/cm² (3000 psi), clase de exposición F0 S0 P0 C0, tamaño máximo del agregado 12,5 mm (1/2"), consistencia blanda, preparado en obra, y fundido con medios manuales, con un volumen total de concreto en losa, vigas y columnas de 0,173 m³/m², y acero Grado 60 (fy=4200 kg/cm²) en zona de refuerzo de negativos y conectores de viguetas y zunchos, vigas y columnas con una cuantía total de 16 kg/m², compuesta de los siguientes elementos: LOSA UNIDIRECCIONAL: horizontal, de canto 30 = 25+5 cm; semivigueta pretensada T-12; bovedilla de concreto, 60x20x25 cm; capa de compresión de 5 cm de espesor, con armaduría de reparto formada por electromalla tipo 6x6 10/10 de acero Grado 70, con barras separadas 15,24x15,24 cm de Ø 3,43 mm; vigas planas con zunchos perimetrales de planta, encofrado para vigas, montaje y desmontaje de sistema de encofrado continuo, con acabado para revestir, formado por: superficie encofrante de tableros de madera tratada, reforzados con varillas y perfiles, amortizables en 25 usos, estructura soporte horizontal de sopandas metálicas y accesorios de montaje, amortizables en 150 usos y estructura soporte vertical de puntales metálicos, amortizables en 150 usos; COLUMNAS: con altura libre de hasta 3 m, con montaje y desmontaje de sistema de encofrado de láminas metálicas reutilizables. Incluso agente filmógeno, para el curado de concretos y morteros.
Criterio de valoración económica: El precio incluye el corte, doblado y conformado de la armaduría en taller de obra y el montaje en el lugar definitivo de su colocación en obra.
Incluye: COLUMNAS: Replanteo. Colocación de las armadurías con separadores homologados. Montaje del sistema de encofrado. Preparación del concreto. Fundido y compactación del concreto. Desmontaje del sistema de encofrado. Curado del concreto. LOSA Y VIGAS: Replanteo del sistema de encofrado. Montaje del sistema de encofrado. Replanteo de la geometría de la planta sobre el encofrado. Colocación de viguetas y bovedillas. Colocación de las armadurías con separadores homologados. Preparación del concreto. Fundido y compactación del concreto. Regleado y nivelación de la capa de compresión. Curado del concreto. Desmontaje del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt07aco020b | Ud | Separador homologado para columnas. (material) | 0.500 | 0.51 | 0.26 |
| mt08eup010b | m² | Lámina metálica de 50x50 cm, para encofrado de columnas de concreto reforzado de sección rectangular o cuadrada, de hasta 3 m de altura, incluso accesorios de montaje. (material) | 0.007 | 383.41 | 2.68 |
| mt08eft030a | m² | Tablero de madera tratada, de 22 mm de espesor, reforzado con varillas y perfiles. (material) | 0.044 | 363.44 | 15.99 |
| mt08eva030 | m² | Estructura soporte para encofrado recuperable, compuesta de: sopandas metálicas y accesorios de montaje. (material) | 0.007 | 814.74 | 5.70 |
| mt50spa081a | Ud | Puntal metálico telescópico, de hasta 3 m de altura. (material) | 0.027 | 153.79 | 4.15 |
| mt08cim030b | m³ | Madera de pino. (material) | 0.003 | 2839.63 | 8.52 |
| mt08var060 | kg | Puntas de acero de 20x100 mm. (material) | 0.040 | 69.89 | 2.80 |
| mt08dba010d | l | Agente desmoldeante, a base de aceites especiales, emulsionable en agua, para encofrados metálicos, fenólicos o de madera. (material) | 0.030 | 14.41 | 0.43 |
| mt07bho010d | Ud | Bovedilla de concreto, 60x20x25 cm. Incluso piezas especiales. (material) | 5.250 | 6.91 | 36.28 |
| mt07vse010a | m | Semivigueta pretensada, T-12, Lmedia = <4 m. (material) | 0.165 | 36.59 | 6.04 |
| mt07vse010b | m | Semivigueta pretensada, T-12, Lmedia = 4/5 m. (material) | 0.908 | 39.43 | 35.80 |
| mt07vse010c | m | Semivigueta pretensada, T-12, Lmedia = 5/6 m. (material) | 0.495 | 41.87 | 20.73 |
| mt07vse010d | m | Semivigueta pretensada, T-12, Lmedia = >6 m. (material) | 0.083 | 45.53 | 3.78 |
| mt07aco020c | Ud | Separador homologado para vigas. (material) | 0.800 | 0.71 | 0.57 |
| mt07aco140a | kg | Acero en varillas corrugadas, Grado 60 (fy=4200 kg/cm²), de varios diámetros, según NTG 36011, ASTM A 615 y ASTM A 615 M. (material) | 16.800 | 7.65 | 128.52 |
| mt08var050 | kg | Alambre galvanizado para atar, de 1,30 mm de diámetro. (material) | 0.167 | 11.98 | 2.00 |
| mt07ame120aa | m² | Electromalla tipo 6x6 10/10 de acero Grado 70, con barras lisas separadas 15,24x15,24 cm de 3,43 mm de diámetro, según ASTM A 185 y ASTM A 497. (material) | 1.100 | 6.83 | 7.51 |
| mt08aaa010a | m³ | Agua. (material) | 0.042 | 11.98 | 0.50 |
| mt01arg000q | m³ | Arena de río. (material) | 0.099 | 119.32 | 11.81 |
| mt01arg001qf | m³ | Piedrín de 1/2", de tamaño máximo 12,5 mm. (material) | 0.099 | 215.29 | 21.31 |
| mt08cem000q | kg | Cemento gris en sacos. (material) | 78.384 | 2.10 | 164.61 |
| mt08cur020a | l | Agente filmógeno, para el curado de concretos y morteros. (material) | 0.150 | 12.47 | 1.87 |
| mq06hor010 | h | Concretera mecánica eléctrica con una capacidad de amasado de 160 l. (maquinaria) | 0.126 | 25.18 | 3.17 |
| op00ciz020 |  | Cizalla para acero en varillas corrugadas. | 1.000 | 0.00 | 0.00 |
| op00ata010 |  | Atadora de armaduría. | 1.000 | 0.00 | 0.00 |
| op00sie020 |  | Sierra de disco fijo, para mesa de trabajo. | 1.000 | 0.00 | 0.00 |
| au00auh040 |  | Vibrador de concreto, eléctrico. | 1.000 | 0.00 | 0.00 |
| au00auh030 |  | Castillete de fundido. | 1.000 | 0.00 | 0.00 |
| mo044 | h | Encofrador. (mano de obra) | 0.927 | 67.51 | 62.58 |
| mo091 | h | Ayudante de encofrador. (mano de obra) | 0.938 | 50.43 | 47.30 |
| mo043 | h | Armador. (mano de obra) | 0.237 | 67.51 | 16.00 |
| mo090 | h | Ayudante de armador. (mano de obra) | 0.259 | 50.43 | 13.06 |
| mo113 | h | Peón mampostero. (mano de obra) | 0.244 | 46.72 | 11.40 |
| mo112 | h | Peón mampostero capacitado. (mano de obra) | 0.255 | 47.49 | 12.11 |
| mo045 | h | Fundidor de productos del concreto. (mano de obra) | 0.089 | 67.51 | 6.01 |
| mo092 | h | Ayudante fundidor de productos del concreto. (mano de obra) | 0.348 | 50.43 | 17.55 |
| % | % | Herramienta menor | 2 % | 671.04 | 13.42 |
|  |  | Costes directos |  |  | 684.46 |
