# Cubrepilar de concreto polímero de superficie pulida

- Propiedad del archivo: CYPE INGENIEROS, S.A.
- Formato: FIEBDC-3/2002
- Ámbito geográfico: Guatemala
- Divisa: GTQ
- Costes indirectos: 3.00 %
- Gastos generales: 13.00 %
- Beneficio industrial: 6.00 %
- IVA: 12.00 %

## H Remates y ayudas

### HR Remates

#### HRP De concreto polímero

**HRP010** Ud Cubrepilar de concreto polímero de superficie pulida, color a elegir, de 400x400 mm, con anclaje metálico de acero inoxidable y grava adherida a la superficie en su cara inferior; colocación con adhesivo cementoso flexible y de gran adherencia, C2 S2 sobre una capa de regularización de mortero de cemento, confeccionado en obra, con aditivo hidrófugo, dosificación 1:3, sobre el que se introducen los anclajes metálicos.
Cubrepilar de concreto polímero de superficie pulida, color a elegir, de 400x400 mm, con anclaje metálico de acero inoxidable y grava adherida a la superficie en su cara inferior; colocación con adhesivo cementoso flexible y de gran adherencia, C2 S2 sobre una capa de regularización de mortero de cemento, confeccionado en obra, con aditivo hidrófugo, dosificación 1:3, sobre el que se introducen los anclajes metálicos.
Incluye: Replanteo de la pieza. Preparación de la superficie soporte. Colocación, aplomado, nivelación y alineación de la pieza. Limpieza.
Criterio de medición de proyecto: Número de unidades previstas, según documentación gráfica de Proyecto.
Criterio de medición de obra: Se medirá el número de unidades realmente ejecutadas según especificaciones de Proyecto.

| Código | Ud | Descripción | Rendimiento | Precio | Importe |
|---|---|---|---|---|---|
| mt08aaa010a | m³ | Agua. (material) | 0.006 | 10.60 | 0.06 |
| mt01arg005a | t | Arena de cantera, para mortero preparado en obra. (material) | 0.007 | 145.39 | 1.02 |
| mt08cem000q | kg | Cemento gris en sacos. (material) | 2.250 | 1.86 | 4.19 |
| mt08adt010 | kg | Aditivo hidrófugo para impermeabilización de morteros u concretos. (material) | 0.045 | 8.48 | 0.38 |
| mt20wwa040 | kg | Adhesivo cementoso flexible y de gran adherencia, C2 S2. (material) | 0.960 | 4.34 | 4.17 |
| mt20aho030k | Ud | Cubrepilar de concreto polímero de superficie pulida, color a elegir, de 400x400 mm, con anclaje metálico de acero inoxidable y grava adherida a la superficie en su cara inferior. (material) | 1.000 | 522.80 | 522.80 |
| mq06hor010 | h | Concretera mecánica. (maquinaria) | 0.006 | 11.07 | 0.07 |
| op00amo010 |  | Amoladora o radial. | 1.000 | 0.00 | 0.00 |
| mo020 | h | Mampostero. (mano de obra) | 0.318 | 41.70 | 13.26 |
| mo113 | h | Peón mampostero. (mano de obra) | 0.369 | 29.78 | 10.99 |
| % | % | Herramienta menor | 2 % | 556.94 | 11.14 |
|  |  | Costes directos |  |  | 568.08 |
