# Válvula de gasoil

- Propiedad del archivo: CYPE INGENIEROS, S.A.
- Formato: FIEBDC-3/2002
- Ámbito geográfico: Guatemala
- Divisa: GTQ
- Costes indirectos: 3.00 %
- Gastos generales: 13.00 %
- Beneficio industrial: 6.00 %
- IVA: 12.00 %

## I Instalaciones

### IC Calefacción, refrigeración, climatización y agua caliente sanitaria

#### ICD Combustible líquido

**ICD150** Ud Válvula de gasoil.
Válvula de esfera de latón niquelado para roscar de 2 1/2". Totalmente montada, conexionada y probada.
Incluye: Replanteo. Conexión de la válvula.
Criterio de medición de proyecto: Número de unidades previstas, según documentación gráfica de Proyecto.
Criterio de medición de obra: Se medirá el número de unidades realmente ejecutadas según especificaciones de Proyecto.

| Código | Ud | Descripción | Rendimiento | Precio | Importe |
|---|---|---|---|---|---|
| mt37sve010h | Ud | Válvula de esfera de latón niquelado para roscar de 2 1/2". (material) | 1.000 | 805.86 | 805.86 |
| mo004 | h | Instalador de aparatos de calefacción. (mano de obra) | 0.239 | 66.67 | 15.93 |
| mo103 | h | Ayudante instalador de aparatos de calefacción. (mano de obra) | 0.239 | 48.40 | 11.57 |
| % | % | Herramienta menor | 2 % | 833.36 | 16.67 |
|  |  | Costes directos |  |  | 850.03 |
