# Caseta para batería de botellas de gases licuados del petróleo (GLP)

- Propiedad del archivo: CYPE INGENIEROS, S.A.
- Formato: FIEBDC-3/2002
- Ámbito geográfico: Guatemala
- Divisa: GTQ
- Costes indirectos: 3.00 %
- Gastos generales: 13.00 %
- Beneficio industrial: 6.00 %
- IVA: 12.00 %

## I Instalaciones

### IG Gases combustibles

#### IGW Elementos

**IGW100** Ud Caseta para batería de botellas de gases licuados del petróleo (GLP).
Caseta de lámina de acero galvanizado para almacenamiento de batería de 6 botellas (3 de servicio y 3 de reserva), de 35 kg de capacidad unitaria de gases licuados del petróleo (GLP).
Incluye: Replanteo. Colocación de la caseta.
Criterio de medición de proyecto: Número de unidades previstas, según documentación gráfica de Proyecto.
Criterio de medición de obra: Se medirá el número de unidades realmente ejecutadas según especificaciones de Proyecto.

| Código | Ud | Descripción | Rendimiento | Precio | Importe |
|---|---|---|---|---|---|
| mt43bbg060b | Ud | Caseta de lámina de acero galvanizado, de 2500x500x1600 mm, con puerta y rejillas de ventilación, para almacenamiento de 6 botellas de gases licuados del petróleo (GLP) (3 de servicio y 3 de reserva), colocadas en línea. (material) | 1.000 | 7379.21 | 7379.21 |
| mo010 | h | Instalador de gas. (mano de obra) | 1.752 | 66.67 | 116.81 |
| mo109 | h | Ayudante de instalador de gas. (mano de obra) | 1.752 | 48.40 | 84.80 |
| % | % | Herramienta menor | 2 % | 7580.82 | 151.62 |
|  |  | Costes directos |  |  | 7732.44 |
