# Reparación puntual de capa de impermeabilización con manto prefabricado asfáltico, en cubierta plana, no transitable, autoprotegida

- Propiedad del archivo: CYPE INGENIEROS, S.A.
- Formato: FIEBDC-3/2002
- Ámbito geográfico: Guatemala
- Divisa: GTQ
- Costes indirectos: 3.00 %
- Gastos generales: 13.00 %
- Beneficio industrial: 6.00 %
- IVA: 12.00 %

## Q Cubiertas

### QA Planas transitables, no ventiladas

#### QAW Sustituciones

**QAW050** Ud Reparación puntual de capa de impermeabilización con manto prefabricado asfáltico, en cubierta plana, no transitable, autoprotegida.
Reparación puntual de capa de impermeabilización con manto prefabricado asfáltico, en cubierta plana, no transitable, autoprotegida, mediante la retirada de la lámina deteriorada, de 50x50 cm, y sustitución por impermeabilización monocapa adherida, formada por una manto prefabricado de betún modificado con elastómero SBS, de 3,5 mm de espesor, con armaduría de fieltro de poliéster reforzado y estabilizado de 150 g/m², con autoprotección mineral de color gris totalmente adherido con soplete.
Incluye: Replanteo. Retirada de la lámina deteriorada. Acopio del material retirado. Limpieza y preparación de la superficie. Colocación de la impermeabilización. Limpieza de los restos de obra. Carga manual del material retirado y restos de obra sobre camión o contenedor.
Criterio de medición de proyecto: Número de unidades previstas, según documentación gráfica de Proyecto.
Criterio de medición de obra: Se medirá el número de unidades realmente ejecutadas según especificaciones de Proyecto.

| Código | Ud | Descripción | Rendimiento | Precio | Importe |
|---|---|---|---|---|---|
| mt14lga010ea | m² | Manto prefabricado de betún modificado con elastómero SBS, de 3,5 mm de espesor, masa nominal 5 kg/m², con armaduría de fieltro de poliéster reforzado y estabilizado de 150 g/m², con autoprotección mineral de color gris. (material) | 0.300 | 87.08 | 26.12 |
| op00sop010 |  | Soplete para soldadura de mantos prefabricados asfálticos. | 1.000 | 0.00 | 0.00 |
| mo029 | h | Aplicador de membranas impermeabilizantes. (mano de obra) | 0.528 | 64.87 | 34.25 |
| mo067 | h | Ayudante aplicador de membranas impermeabilizantes. (mano de obra) | 0.476 | 48.49 | 23.08 |
| % | % | Herramienta menor | 2 % | 83.45 | 1.67 |
|  |  | Costes directos |  |  | 85.12 |
