# Formación de pendientes con tabiques aligerados, en cubierta plana ventilada

- Propiedad del archivo: CYPE INGENIEROS, S.A.
- Formato: FIEBDC-3/2002
- Ámbito geográfico: Guatemala
- Divisa: GTQ
- Costes indirectos: 3.00 %
- Gastos generales: 13.00 %
- Beneficio industrial: 6.00 %
- IVA: 12.00 %

## Q Cubiertas

### QA Planas transitables, no ventiladas

#### QAY Reparaciones

**QAY011** m² Formación de pendientes con tabiques aligerados, en cubierta plana ventilada.
Formación de pendientes en cubierta plana ventilada, con tablero cerámico hueco machihembrado de 80x25x3,5 cm con capa de regularización de mortero de cemento, confeccionado en obra, dosificación 1:6, de 3 cm de espesor, acabado fratasado apoyado sobre tabiques aligerados de ladrillo cerámico hueco de 24x11,5x9 cm, recibido con mortero de cemento, confeccionado en obra, dosificación 1:6, dispuestos cada 80 cm y con 30 cm de altura media, rematados superiormente con maestras de mortero de cemento, confeccionado en obra, dosificación 1:6. Incluso limpieza y preparación de la superficie soporte, replanteo de las pendientes y trazado de limatesas, limahoyas y juntas, formación de maestras, relleno de juntas con poliestireno expandido de 2 cm de espesor, ejecución de los tabiques aligerados y remate con maestra superior y cinta de papel.
Incluye: Limpieza y preparación de la superficie soporte. Replanteo de las pendientes y trazado de limatesas, limahoyas y juntas. Formación de pendientes mediante encintado de limatesas, limahoyas y juntas con maestras de ladrillo. Relleno de juntas con poliestireno expandido. Ejecución de los tabiques aligerados. Pasado de arrastres del remate de los tabiques aligerados para recibir el tablero. Colocación de las cintas de papel sobre los tabiques aligerados. Ejecución del tablero cerámico machihembrado sobre los tabiques aligerados. Fundido, extendido y regleado de la capa de mortero de regularización.
Criterio de medición de proyecto: Superficie de la cubierta medida en proyección horizontal, según documentación gráfica de Proyecto, desde las caras interiores de los antepechos o petos perimetrales que la limitan.
Criterio de medición de obra: Se medirá, en proyección horizontal, la superficie de cubierta realmente ejecutada según especificaciones de Proyecto, desde las caras interiores de los antepechos o petos perimetrales que la limitan.

| Código | Ud | Descripción | Rendimiento | Precio | Importe |
|---|---|---|---|---|---|
| mt04lvc010c | Ud | Ladrillo cerámico hueco doble, para revestir, 24x11,5x9 cm, densidad 780 kg/m³. (material) | 12.000 | 2.56 | 30.72 |
| mt08aaa010a | m³ | Agua. (material) | 0.007 | 11.98 | 0.08 |
| mt01arg005a | t | Arena de cantera, para mortero preparado en obra. (material) | 0.058 | 163.45 | 9.48 |
| mt08cem000q | kg | Cemento gris en sacos. (material) | 8.832 | 2.10 | 18.55 |
| mt16pea020b | m² | Panel rígido de poliestireno expandido, mecanizado lateral recto, de 20 mm de espesor, resistencia térmica 0,55 m²K/W, conductividad térmica 0,036 W/(mK), para junta de dilatación. (material) | 0.010 | 14.84 | 0.15 |
| mt13blw200 | m² | Papel kraft. (material) | 0.124 | 2.04 | 0.25 |
| mt04lvg020c | Ud | Tablero cerámico hueco machihembrado, para revestir, 80x25x3 cm, con las testas rectas. (material) | 5.000 | 10.20 | 51.00 |
| mq06hor010 | h | Concretera mecánica eléctrica con una capacidad de amasado de 160 l. (maquinaria) | 0.029 | 25.18 | 0.73 |
| mo020 | h | Mampostero. (mano de obra) | 0.810 | 64.87 | 52.54 |
| mo113 | h | Peón mampostero. (mano de obra) | 1.146 | 46.72 | 53.54 |
| % | % | Herramienta menor | 2 % | 217.04 | 4.34 |
|  |  | Costes directos |  |  | 221.38 |
