# Limatesa de teja cerámica

- Propiedad del archivo: CYPE INGENIEROS, S.A.
- Formato: FIEBDC-3/2002
- Ámbito geográfico: Guatemala
- Divisa: GTQ
- Costes indirectos: 3.00 %
- Gastos generales: 13.00 %
- Beneficio industrial: 6.00 %
- IVA: 12.00 %

## Q Cubiertas

### QR Remates

#### QRL Limahoyas, limatesas y cumbreras

**QRL030** m Limatesa de teja cerámica.
Formación de limatesa con caballetes cerámicos, color rojo, para tejas curvas, impermeabilizada con banda autoadhesiva de aluminio, con la superficie en relieve y revestida por una de sus caras con una capa adhesiva de butilo de 0,15 mm de espesor, de 30 cm de ancho, y fijados con tornillos rosca-madera sobre rastrel de cumbrera de madera. Incluso solapes.
Incluye: Colocación del rastrel de cumbrera. Colocación de la banda autoadhesiva. Colocación y atornillado de las tejas.
Criterio de medición de proyecto: Longitud medida en verdadera magnitud, según documentación gráfica de Proyecto.
Criterio de medición de obra: Se medirá, en verdadera magnitud, la longitud realmente ejecutada según especificaciones de Proyecto.

| Código | Ud | Descripción | Rendimiento | Precio | Importe |
|---|---|---|---|---|---|
| mt13tac011a | Ud | Caballete cerámico, color rojo, para tejas curvas. (material) | 3.000 | 7.48 | 22.44 |
| mt13blw103 | Ud | Tornillo rosca-madera para sujeción de tejas a rastrel. (material) | 6.080 | 0.55 | 3.34 |
| mt13blw025b | m | Rastrel de cumbrera, de madera, 27x40 mm. Incluso parte proporcional de elementos de fijación sobre entramado estructural. (material) | 1.100 | 5.11 | 5.62 |
| mt13aev010ga | m | Banda autoadhesiva de aluminio, con la superficie en relieve y revestida por una de sus caras con una capa adhesiva de butilo de 0,15 mm de espesor, de 30 cm de ancho; para la impermeabilización de limatesas. (material) | 1.100 | 74.83 | 82.31 |
| mq06hor010 | h | Concretera mecánica. (maquinaria) | 0.006 | 11.72 | 0.07 |
| mo020 | h | Mampostero. (mano de obra) | 0.481 | 44.91 | 21.60 |
| mo112 | h | Peón mampostero capacitado. (mano de obra) | 0.481 | 32.80 | 15.78 |
| % | % | Herramienta menor | 2 % | 151.16 | 3.02 |
|  |  | Costes directos |  |  | 154.18 |
