# Limatesa de teja cerámica

- Propiedad del archivo: CYPE INGENIEROS, S.A.
- Formato: FIEBDC-3/2002
- Ámbito geográfico: Guatemala
- Divisa: GTQ
- Costes indirectos: 3.00 %
- Gastos generales: 13.00 %
- Beneficio industrial: 6.00 %
- IVA: 12.00 %

## Q Cubiertas

### QR Remates

#### QRL Limahoyas, limatesas y cumbreras

**QRL030** m Limatesa de teja cerámica.
Formación de limatesa con caballetes cerámicos, color rojo, para tejas curvas, recibidos con mortero de cemento, confeccionado en obra, dosificación 1:6. Incluso solapes.
Incluye: Colocación de las tejas con mortero.
Criterio de medición de proyecto: Longitud medida en verdadera magnitud, según documentación gráfica de Proyecto.
Criterio de medición de obra: Se medirá, en verdadera magnitud, la longitud realmente ejecutada según especificaciones de Proyecto.

| Código | Ud | Descripción | Rendimiento | Precio | Importe |
|---|---|---|---|---|---|
| mt13tac011a | Ud | Caballete cerámico, color rojo, para tejas curvas. (material) | 3.000 | 7.48 | 22.44 |
| mt08aaa010a | m³ | Agua. (material) | 0.006 | 11.31 | 0.07 |
| mt01arg005a | t | Arena de cantera, para mortero preparado en obra. (material) | 0.049 | 154.60 | 7.58 |
| mt08cem000q | kg | Cemento gris en sacos. (material) | 7.500 | 1.98 | 14.85 |
| mq06hor010 | h | Concretera mecánica. (maquinaria) | 0.024 | 11.72 | 0.28 |
| mo020 | h | Mampostero. (mano de obra) | 0.343 | 44.91 | 15.40 |
| mo112 | h | Peón mampostero capacitado. (mano de obra) | 0.450 | 32.80 | 14.76 |
| % | % | Herramienta menor | 2 % | 75.38 | 1.51 |
|  |  | Costes directos |  |  | 76.89 |
