# Cubierta inclinada de lámina perfilada de acero prelacado, de 0,6 mm de espesor, con una pendiente mayor del 10%

- Propiedad del archivo: CYPE INGENIEROS, S.A.
- Formato: FIEBDC-3/2002
- Ámbito geográfico: Guatemala
- Divisa: GTQ
- Costes indirectos: 3.00 %
- Gastos generales: 13.00 %
- Beneficio industrial: 6.00 %
- IVA: 12.00 %

## Q Cubiertas

### QT Inclinadas

#### QTA Láminas perfiladas de acero

**QTA010** m² Cubierta inclinada de lámina perfilada de acero prelacado, de 0,6 mm de espesor, con una pendiente mayor del 10%.
Suministro y montaje de cobertura de faldones de cubiertas inclinadas, con una pendiente mayor del 10%, mediante lámina perfilada de acero prelacado, de 0,6 mm de espesor, en perfil comercial prelacado por la cara exterior, fijada mecánicamente a cualquier tipo de correa estructural (no incluida en este precio). Incluso parte proporcional de cortes, solapes, tornillos y elementos de fijación, accesorios y juntas.
Incluye: Replanteo de las chapas por faldón. Corte, preparación y colocación de las láminas. Ejecución de juntas y perímetro. Fijación mecánica de las láminas perfiladas.
Criterio de medición de proyecto: Superficie medida en verdadera magnitud, según documentación gráfica de Proyecto.
Criterio de medición de obra: Se medirá, en verdadera magnitud, la superficie realmente ejecutada según especificaciones de Proyecto.

| Código | Ud | Descripción | Rendimiento | Precio | Importe |
|---|---|---|---|---|---|
| mt13ccp010a | m² | Lámina perfilada de acero prelacado, espesor 0,6 mm. (material) | 1.100 | 46.70 | 51.37 |
| mt13ccg030d | Ud | Tornillo autorroscante de 6,5x70 mm de acero inoxidable, con arandela. (material) | 3.000 | 4.33 | 12.99 |
| op00ciz010 |  | Cizalla. | 1.000 | 0.00 | 0.00 |
| op00roe010 |  | Roedora. | 1.000 | 0.00 | 0.00 |
| mo051 | h | Montador de cerramientos industriales. (mano de obra) | 0.182 | 44.96 | 8.18 |
| mo098 | h | Ayudante de montador de cerramientos industriales. (mano de obra) | 0.182 | 32.07 | 5.84 |
| % | % | Herramienta menor | 2 % | 78.38 | 1.57 |
|  |  | Costes directos |  |  | 79.95 |
