# Reparación de borde libre en cubierta inclinada de tejas

- Propiedad del archivo: CYPE INGENIEROS, S.A.
- Formato: FIEBDC-3/2002
- Ámbito geográfico: Guatemala
- Divisa: GTQ
- Costes indirectos: 3.00 %
- Gastos generales: 13.00 %
- Beneficio industrial: 6.00 %
- IVA: 12.00 %

## Q Cubiertas

### QT Inclinadas

#### QTY Reparaciones y refuerzos

**QTY021** m Reparación de borde libre en cubierta inclinada de tejas.
Reparación de borde libre a una altura de hasta 20 m en cubierta inclinada de tejas, eliminando las partes deterioradas y reconstruyéndolo con 3 ud/m de teja cerámica curva, acabado con engobe color rojo, 40,8x15x11,6 cm y las restantes tejas recuperadas del alero, en buen estado de conservación, fijadas con espuma de poliuretano; y carga de escombros sobre camión o contenedor.
Incluye: Desmontaje del borde libre deteriorado. Recuperación de las tejas en buen estado de conservación. Limpieza y preparación de la superficie. Fijación de las tejas con espuma. Carga de escombros sobre camión o contenedor.
Criterio de medición de proyecto: Longitud medida según documentación gráfica de Proyecto.
Criterio de medición de obra: Se medirá la longitud realmente ejecutada según especificaciones de Proyecto.

| Código | Ud | Descripción | Rendimiento | Precio | Importe |
|---|---|---|---|---|---|
| mt13tac050a | Ud | Teja cerámica curva, acabado con engobe color rojo, 40,8x15x11,6 cm. (material) | 3.000 | 8.56 | 25.68 |
| mt13blw110a | Ud | Aerosol de 750 cm³ de espuma de poliuretano, de 22,5 kg/m³ de densidad, 140% de expansión, 18 N/cm² de resistencia a tracción y 20 N/cm² de resistencia a flexión, conductividad térmica 0,04 W/(mK), estable de -40°C a 100°C; para aplicar con pistola. (material) | 0.063 | 69.78 | 4.40 |
| mt13blw104 | Ud | Gancho para sujeción de tejas a rastrel. (material) | 2.500 | 0.48 | 1.20 |
| mo020 | h | Mampostero. (mano de obra) | 0.357 | 64.87 | 23.16 |
| mo113 | h | Peón mampostero. (mano de obra) | 0.357 | 46.72 | 16.68 |
| % | % | Herramienta menor | 2 % | 71.12 | 1.42 |
|  |  | Costes directos |  |  | 72.54 |
