# Piezas especiales para cubierta inclinada de paneles sándwich aislantes

- Propiedad del archivo: CYPE INGENIEROS, S.A.
- Formato: FIEBDC-3/2002
- Ámbito geográfico: Guatemala
- Divisa: GTQ
- Costes indirectos: 3.00 %
- Gastos generales: 13.00 %
- Beneficio industrial: 6.00 %
- IVA: 12.00 %

## Q Cubiertas

### QU Componentes de cubiertas inclinadas y curvas

#### QUM De láminas de acero y paneles sándwich

**QUM022** Ud Piezas especiales para cubierta inclinada de paneles sándwich aislantes.
Aireador lineal estático, de lámina de acero galvanizado, de 3500 mm de longitud, 600 mm de ancho, apertura central de 250 mm de ancho, 350 mm de altura y 0,6 mm de espesor, con soporte metálico adaptable a la pendiente de la cubierta, para cubierta inclinada, con una pendiente mayor del 10%. Incluso accesorios de fijación a los paneles sándwich.
Incluye: Replanteo y colocación de las piezas especiales sobre los paneles sándwich. Fijación de las piezas a los paneles sándwich.
Criterio de medición de proyecto: Número de unidades previstas, según documentación gráfica de Proyecto.
Criterio de medición de obra: Se medirá el número de unidades realmente ejecutadas según especificaciones de Proyecto.

| Código | Ud | Descripción | Rendimiento | Precio | Importe |
|---|---|---|---|---|---|
| mt42sva920a | Ud | Aireador lineal estático, de lámina de acero galvanizado, de 3500 mm de longitud, 600 mm de ancho, apertura central de 250 mm de ancho, 350 mm de altura y 0,6 mm de espesor, con soporte metálico adaptable a la pendiente de la cubierta y accesorios de fijación. (material) | 1.000 | 2078.51 | 2078.51 |
| mo051 | h | Montador de cerramientos industriales. (mano de obra) | 0.595 | 66.67 | 39.67 |
| mo098 | h | Ayudante de montador de cerramientos industriales. (mano de obra) | 0.595 | 48.49 | 28.85 |
| % | % | Herramienta menor | 2 % | 2147.03 | 42.94 |
|  |  | Costes directos |  |  | 2189.97 |
