# Pintura plástica termoaislante sobre paramento exterior

- Propiedad del archivo: CYPE INGENIEROS, S.A.
- Formato: FIEBDC-3/2002
- Ámbito geográfico: Guatemala
- Divisa: GTQ
- Costes indirectos: 3.00 %
- Gastos generales: 13.00 %
- Beneficio industrial: 6.00 %
- IVA: 12.00 %

## R Revestimientos y trasdosados

### RF Pinturas en paramentos exteriores

#### RFP Plásticas

**RFP020** m² Pintura plástica termoaislante sobre paramento exterior.
Aplicación manual de dos manos de pintura plástica termoaislante, color blanco, acabado mate, textura lisa, diluidas con un 15% de agua, (rendimiento: 0,29 l/m² cada mano); previa aplicación de una mano de imprimación acrílica reguladora de la absorción, sobre paramento exterior de mortero.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs010b | l | Imprimación acrílica, reguladora de la absorción, permeable al vapor de agua y resistente a los álcalis, para aplicar con brocha, rodillo o pistola. (material) | 0.058 | 101.82 | 5.91 |
| mt27pii050r | l | Pintura termoaislante para exterior, a base de resinas acrílicas, color blanco, acabado mate, textura lisa, permeable al vapor de agua y resistente a los álcalis, conductividad térmica 0,0406 W/(mK) y con un contenido de sustancias orgánicas volátiles (VOC) < 5 g/l; para aplicar con brocha, rodillo o pistola. (material) | 0.580 | 150.23 | 87.13 |
| op00tal020 |  | Taladro con batidora. | 1.000 | 0.00 | 0.00 |
| mo038 | h | Pintor. (mano de obra) | 0.214 | 50.37 | 10.78 |
| mo076 | h | Ayudante de pintor. (mano de obra) | 0.214 | 37.63 | 8.05 |
| % | % | Herramienta menor | 2 % | 111.87 | 2.24 |
|  |  | Costes directos |  |  | 114.11 |
