# Muro de mampostería como encofrado perdido, para vaso de piscina con skimmer

- Propiedad del archivo: CYPE INGENIEROS, S.A.
- Formato: FIEBDC-3/2002
- Ámbito geográfico: Guatemala
- Divisa: GTQ
- Costes indirectos: 3.00 %
- Gastos generales: 13.00 %
- Beneficio industrial: 6.00 %
- IVA: 12.00 %

## U Urbanización interior de la parcela

### UP Piscinas

#### UPG Vasos, ménsulas y escaleras

**UPG005** m² Muro de mampostería como encofrado perdido, para vaso de piscina con skimmer.
Muro como encofrado perdido para vaso de piscina rectangular, de 9 cm de espesor de mampostería, de ladrillo cerámico hueco doble, para revestir, 24x11,5x9 cm, con juntas de 10 mm de espesor, recibida con mortero de cemento confeccionado en obra, con 250 kg/m³ de cemento, color gris, dosificación 1:6, suministrado en sacos.
Criterio de valoración económica: El precio no incluye la ménsula ni el relleno del trasdós.
Incluye: Replanteo. Preparación del mortero. Asiento de la primera hilada sobre capa de mortero. Colocación y aplomado de miras de referencia. Colocación de las piezas por hiladas a nivel. Colocación y fijación de tuberías, skimmers, boquillas de impulsión y toma de limpiafondos. Limpieza.
Criterio de medición de proyecto: Superficie medida según documentación gráfica de Proyecto.
Criterio de medición de obra: Se medirá la superficie realmente ejecutada según especificaciones de Proyecto.

| Código | Ud | Descripción | Rendimiento | Precio | Importe |
|---|---|---|---|---|---|
| mt04lvc010c | Ud | Ladrillo cerámico hueco doble, para revestir, 24x11,5x9 cm, densidad 780 kg/m³. (material) | 34.650 | 2.56 | 88.70 |
| mt08aaa010a | m³ | Agua. (material) | 0.004 | 11.98 | 0.05 |
| mt01arg005a | t | Arena de cantera, para mortero preparado en obra. (material) | 0.019 | 163.45 | 3.11 |
| mt08cem000q | kg | Cemento gris en sacos. (material) | 2.911 | 2.10 | 6.11 |
| mq06hor010 | h | Concretera mecánica eléctrica con una capacidad de amasado de 160 l. (maquinaria) | 0.009 | 25.18 | 0.23 |
| op00amo010 |  | Amoladora o radial. | 1.000 | 0.00 | 0.00 |
| mo021 | h | Mampostero. (mano de obra) | 0.697 | 64.87 | 45.21 |
| mo114 | h | Peón mampostero. (mano de obra) | 0.490 | 46.72 | 22.89 |
| % | % | Herramienta menor | 2 % | 166.30 | 3.33 |
|  |  | Costes directos |  |  | 169.63 |
