# Losa nervada con casetón perdido y columnas

- Propiedad del archivo: CYPE Ingenieros S.A.
- Formato: FIEBDC-3/2016
- Programa: Generador de precios de la construcción. CYPE Ingenieros, S.A.
- Fecha: 28/03/2025
- Ámbito geográfico: Guatemala
- Divisa: GTQ
- Costes indirectos: 3 %
- Gastos generales: 13 %
- Beneficio industrial: 6 %
- IVA: 12 %

## E Estructuras

### EH Concreto reforzado

#### EHR Losas nervadas

**EHR020** m² Losa nervada con casetón perdido y columnas.
Estructura de concreto reforzado, realizada con concreto f'c=210 kg/cm² (3000 psi), clase de exposición F0 S0 P0 C0, tamaño máximo del agregado 12,5 mm (1/2"), consistencia blanda, preparado en obra, con un volumen total de concreto en losa con casetón perdido y columnas de 0,201 m³/m², y acero Grado 60 (fy=4200 kg/cm²) en zona de ábacos, vigas, nervios, zunchos y columnas, con una cuantía total de 24 kg/m², compuesta de los siguientes elementos: LOSA NERVADA: horizontal, con 15% de zonas macizas, canto 30 = 25+5 cm; nervios de concreto "in situ" de 10 cm de espesor, intereje 80 cm; bloque de concreto, 70x23x25 cm; capa de compresión de 5 cm de espesor, con armaduría de reparto formada por electromalla tipo 6x6 10/10 de acero Grado 70, con barras separadas 15,24x15,24 cm de Ø 3,43 mm; con montaje y desmontaje de sistema de encofrado continuo, con acabado para revestir, formado por: superficie encofrante de tableros de madera tratada, reforzados con varillas y perfiles, amortizables en 25 usos; estructura soporte horizontal de sopandas metálicas y accesorios de montaje, amortizables en 150 usos y estructura soporte vertical de puntales metálicos, amortizables en 150 usos; COLUMNAS: con altura libre de hasta 3 m y 30x30 cm de sección media, con montaje y desmontaje del sistema de encofrado de láminas metálicas reutilizables. Incluso alambre de atar, separadores, líquido desencofrante, para evitar la adherencia del concreto al encofrado y agente filmógeno, para el curado de concretos y morteros.
Criterio de valoración económica: El precio incluye el corte, doblado y conformado de la armaduría en taller de obra y el montaje en el lugar definitivo de su colocación en obra.
Incluye: COLUMNAS: Replanteo. Colocación de las armadurías con separadores homologados. Montaje del sistema de encofrado. Preparación del concreto. Fundido y compactación del concreto. Desmontaje del sistema de encofrado. Curado del concreto. LOSA: Replanteo del sistema de encofrado. Montaje del sistema de encofrado. Replanteo de la geometría de la planta sobre el encofrado. Colocación de casetones. Colocación de las armadurías con separadores homologados. Fundido y compactación del concreto. Regleado y nivelación de la capa de compresión. Curado del concreto. Desmontaje del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt07aco020b | Ud | Separador homologado para columnas. (material) | 0.5 | 0.51 | 0.255 |
| mt08eup010b | m² | Lámina metálica de 50x50 cm, para encofrado de columnas de concreto reforzado de sección rectangular o cuadrada, de hasta 3 m de altura, incluso accesorios de montaje. (material) | 0.007 | 383.41 | 2.684 |
| mt50spa081a | Ud | Puntal metálico telescópico, de hasta 3 m de altura. (material) | 0.034 | 153.79 | 5.229 |
| mt08eft030a | m² | Tablero de madera tratada, de 22 mm de espesor, reforzado con varillas y perfiles. (material) | 0.044 | 363.44 | 15.991 |
| mt08eva030 | m² | Estructura soporte para encofrado recuperable, compuesta de: sopandas metálicas y accesorios de montaje. (material) | 0.007 | 814.74 | 5.703 |
| mt08cim030b | m³ | Madera de pino. (material) | 0.003 | 2839.63 | 8.519 |
| mt08var060 | kg | Puntas de acero de 20x100 mm. (material) | 0.04 | 69.89 | 2.796 |
| mt08dba010d | l | Agente desmoldeante, a base de aceites especiales, emulsionable en agua, para encofrados metálicos, fenólicos o de madera. (material) | 0.03 | 14.41 | 0.432 |
| mt07cho010l | Ud | Bloque de concreto, 70x23x25 cm, para losa nervada. Incluso piezas especiales. (material) | 4.244 | 14.47 | 61.411 |
| mt07aco020g | Ud | Separador homologado para losas nervadas. (material) | 1.2 | 0.51 | 0.612 |
| mt07aco140a | kg | Acero en varillas corrugadas, Grado 60 (fy=4200 kg/cm²), de varios diámetros, según NTG 36011, ASTM A 615 y ASTM A 615 M. (material) | 25.2 | 7.65 | 192.780 |
| mt08var050 | kg | Alambre galvanizado para atar, de 1,30 mm de diámetro. (material) | 0.225 | 11.98 | 2.696 |
| mt07ame120aa | m² | Electromalla tipo 6x6 10/10 de acero Grado 70, con barras lisas separadas 15,24x15,24 cm de 3,43 mm de diámetro, según ASTM A 185 y ASTM A 497. (material) | 1.1 | 6.83 | 7.513 |
| mt08aaa010a | m³ | Agua. (material) | 0.049 | 11.98 | 0.587 |
| mt01arg000q | m³ | Arena de río. (material) | 0.115 | 119.32 | 13.722 |
| mt01arg001qf | m³ | Piedrín de 1/2", de tamaño máximo 12,5 mm. (material) | 0.115 | 215.29 | 24.758 |
| mt08cem000q | kg | Cemento gris en sacos. (material) | 91.071 | 2.1 | 191.249 |
| mt08cur020a | l | Agente filmógeno, para el curado de concretos y morteros. (material) | 0.15 | 12.47 | 1.871 |
| mq06hor010 | h | Concretera mecánica eléctrica con una capacidad de amasado de 160 l. (maquinaria) | 0.147 | 25.18 | 3.701 |
| mo044 | h | Encofrador. (mano de obra) | 0.92 | 67.51 | 62.109 |
| mo091 | h | Ayudante de encofrador. (mano de obra) | 0.931 | 50.43 | 46.950 |
| mo043 | h | Armador. (mano de obra) | 0.366 | 67.51 | 24.709 |
| mo090 | h | Ayudante de armador. (mano de obra) | 0.398 | 50.43 | 20.071 |
| mo113 | h | Peón mampostero. (mano de obra) | 0.283 | 46.72 | 13.222 |
| mo112 | h | Peón mampostero capacitado. (mano de obra) | 0.296 | 47.49 | 14.057 |
| mo045 | h | Fundidor de productos del concreto. (mano de obra) | 0.066 | 67.51 | 4.456 |
| mo092 | h | Ayudante fundidor de productos del concreto. (mano de obra) | 0.265 | 50.43 | 13.364 |
| % | % | Herramienta menor | 2 % | 741.447 | 14.829 |
|  |  | Costes directos |  |  | 756.276 |

Residuos:
- colocación: mt08eup010b; factor de residuo 1
- colocación: mt50spa081a Puntal metálico telescópico, de hasta 3 m de altura; factor de residuo 1
- colocación: mt08eft030a Tablero de madera tratada, de 22 mm de espesor, reforzado con varillas y perfiles; factor de residuo 1
- colocación: mt08cim030b Madera de pino; factor de residuo 1
- colocación: mt08var060 Puntas de acero de 20x100 mm; factor de residuo 0.0045
- colocación: mt08dba010d; factor de residuo 0.07
- colocación: mt07cho010l Bloque de concreto, 70x23x25 cm, para losa nervada. Incluso piezas especiales; factor de residuo 0.0105
- colocación: mt07aco140a; factor de residuo 0.0075
- colocación: mt08var050 Alambre galvanizado para atar, de 1,30 mm de diámetro; factor de residuo 0.0038
- colocación: mt07ame120aa; factor de residuo 0.025
- colocación: mt01arg000q Arena de río; factor de residuo 0.00678787
- colocación: mt01arg001qf Piedrín de 1/2", de tamaño máximo 12,5 mm; factor de residuo 0.00708251
- colocación: mt08cem000q Cemento gris en sacos; factor de residuo 0.0063

## Recursos

**mt07aco020b** Ud Separador homologado para columnas
Datos técnicos: Coste energético 1.105 MJ; Emisión de CO2 0.114 kg
Residuos:
- embalaje: re150101 Envases de papel y cartón. (componente de residuo); rendimiento 0.072 kg; Código LER 15 01 01; Masa del elemento 1 kg; Volumen 0.001333 m3

**mt08eup010b** m² Lámina metálica de 50x50 cm
Datos técnicos: Coste energético 314.560 MJ; Emisión de CO2 16.320 kg; Código LER 17 04 05; Masa del elemento 32 kg; Volumen 0.015238 m3

**mt50spa081a** Ud Puntal metálico telescópico, de hasta 3 m de altura
Datos técnicos: Coste energético 97.317 MJ; Emisión de CO2 5.049 kg; Código LER 17 04 05; Masa del elemento 9.9 kg; Volumen 0.004714 m3

**mt08eft030a** m² Tablero de madera tratada, de 22 mm de espesor, reforzado con varillas y perfiles
Datos técnicos: Coste energético 1657.248 MJ; Emisión de CO2 -22.692 kg; Código LER 17 02 01; Masa del elemento 12.2 kg; Volumen 0.011091 m3

**mt08cim030b** m³ Madera de pino
Datos técnicos: Coste energético 7471.200 MJ; Emisión de CO2 -102.300 kg; Código LER 17 02 01; Masa del elemento 55 kg; Volumen 0.05 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07cho010l** Ud Bloque de concreto, 70x23x25 cm, para losa nervada. Incluso piezas especiales
Datos técnicos: Coste energético 17.194 MJ; Emisión de CO2 2.166 kg; Código LER 17 01 01; Masa del elemento 27.17 kg; Volumen 0.018113 m3
Residuos:
- embalaje: re170201 Madera. (componente de residuo); rendimiento 0.017 kg; Código LER 17 02 01; Masa del elemento 1 kg; Volumen 0.000909 m3
- embalaje: re170203 Plástico. (componente de residuo); rendimiento 0.005 kg; Código LER 17 02 03; Masa del elemento 1 kg; Volumen 0.001667 m3

**mt07aco020g** Ud Separador homologado para losas nervadas
Datos técnicos: Coste energético 1.105 MJ; Emisión de CO2 0.114 kg
Residuos:
- embalaje: re150101 Envases de papel y cartón; rendimiento 0.072 kg

**mt07aco140a** kg Acero en varillas corrugadas
Datos técnicos: Coste energético 9.830 MJ; Emisión de CO2 0.510 kg; Código LER 17 04 05; Masa del elemento 1 kg; Volumen 0.000476 m3

**mt08var050** kg Alambre galvanizado para atar, de 1,30 mm de diámetro
Datos técnicos: Coste energético 25.100 MJ; Emisión de CO2 2.560 kg; Código LER 17 04 05; Masa del elemento 1 kg; Volumen 0.000476 m3

**mt07ame120aa** m² Electromalla tipo 6x6 10/10 de acero Grado 70
Datos técnicos: Coste energético 28.959 MJ; Emisión de CO2 0.010 kg; Código LER 17 04 05; Masa del elemento 0.98 kg; Volumen 0.000467 m3

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 4.234 MJ; Emisión de CO2 0.734 kg; Código LER 17 01 01; Masa del elemento 1 kg; Volumen 0.000667 m3
Residuos:
- embalaje: re150101 Envases de papel y cartón; rendimiento 0.014 kg
- embalaje: re170201 Madera; rendimiento 0.001 kg
- embalaje: re170203 Plástico; rendimiento 0.003 kg
