# Dintel de madera aserrada de pino laricio (Pinus nigra)

- Propiedad del archivo: CYPE INGENIEROS, S.A.
- Formato: FIEBDC-3/2002
- Ámbito geográfico: Guatemala
- Costes indirectos: 3.00 %
- Gastos generales: 13.00 %
- Beneficio industrial: 6.00 %
- IVA: 12.00 %

**EMR020** m³ Dintel de madera aserrada de pino laricio (Pinus nigra), de 10x10 a 15x30 cm de sección y hasta 6 m de longitud, clase resistente C18, protección de la madera con clase de penetración NP5 y NP6, trabajada en taller.
Suministro y colocación de dintel de madera aserrada de pino laricio (Pinus nigra), acabado cepillado, de 10x10 a 15x30 cm de sección y hasta 6 m de longitud, para aplicaciones estructurales, clase resistente C18 y protección frente a agentes bióticos que se corresponde con la clase de penetración NP5 y NP6 (en toda la albura y hasta 6 mm en el duramen expuesto). Incluso parte proporcional de preparación de la zona de apoyo, cortes, entalladuras para su correcto acoplamiento, nivelación y colocación sobre las jambas del hueco. Trabajado en taller y colocado en obra.
Incluye: Replanteo del nivel de apoyo de los elementos. Colocación y fijación provisional del dintel. Aplomado y nivelación. Ejecución de las uniones. Reparación de defectos superficiales.
Criterio de medición de proyecto: Volumen medido según documentación gráfica de Proyecto, apoyándose en las mayores dimensiones transversales para aquellas piezas que no tengan escuadrías rectangulares o cuadradas, y la longitud incluyendo las entregas.
Criterio de medición de obra: Se medirá el volumen realmente ejecutado según especificaciones de Proyecto, apoyándose en las mayores dimensiones transversales para aquellas piezas que no tengan escuadrías rectangulares o cuadradas, incluyendo en la longitud las entregas.

| Código | Ud | Descripción | Rendimiento | Precio | Importe |
|---|---|---|---|---|---|
| mt07mee050J | m³ | Madera aserrada de pino laricio (Pinus nigra) con acabado cepillado, para dintel de 10x10 a 15x30 cm de sección y hasta 6 m de longitud, para aplicaciones estructurales, clase resistente C18 y protección frente a agentes bióticos que se corresponde con la clase de penetración NP5 y NP6 (en toda la albura y hasta 6 mm en el duramen expuesto), trabajada en taller. (material) | 1.000 | 435.54 | 435.54 |
| mo017 | h | Carpintero. (mano de obra) | 11.611 | 3.74 | 43.43 |
| mo058 | h | Ayudante de carpintero. (mano de obra) | 5.806 | 2.72 | 15.79 |
| % | % | Herramienta menor | 2 % | 494.76 | 9.90 |
|  |  | Costes directos |  |  | 504.66 |
